# Neubau von 2 MFH mit TG
Angebotsaufforderung (GAEB 90, DA83)
Währung: EUR
Auftraggeber: Gemeinde Wäschenbeuren

## ELEKTROINSTALLATION
Datum: 16.02.23

*Hinweis*
Einführung

Leistungsverzeichnis

Die Leistung des Gewerks Elektro beinhaltet folgende
Leistungen:

° Aufbau von zwei Zählerplätzen sowie 13 Unterverteiler
° Allgemeine Beleuchtung
° Aufbau von BK-Anlage, Medienverteiler sowie
  Audio-Sprechanlage
° Potentialausgleich

Der Bieter ist aufgefordert, auf der Grundlage des LVs
eine betriebsbereite Anlage einschließlich aller
Nebenleistungen zu erstellen und termingerecht an den
Auftraggeber zu übergeben.

*Hinweis*
Vertragliche Vereinbarungen

Folgende Punkte sind in der Kalkulation zu
berücksichtigen:

Eine terminliche Abstimmung vor Beginn der Arbeiten,
ist mit den am Bau beteiligten Personen im Vorfeld
durchzuführen. Dies ist ebenfalls einzukalkulieren.
Der Auftragsnehmer hat auf Grundlage des Terminplanes
des Architekten die Terminschiene zu beachten.

Der bei den Arbeiten des Auftragsnehmers anfallende
Schutt (Bauschutt, Verpackungsmaterial und sonstige
Abfälle) ist in geeigneten Behältnissen des
Auftragsnehmers zu sammeln.
Die Schuttbeseitigungen werden vom Auftragsnehmer
durchgeführt, die Kosten für die Beseitigung bleiben
beim Auftragsnehmer. Werden die Abfälle nicht korrekt
und gemäß den Vorgaben der örtlichen Bauleitung
beseitigt, behält sich der Auftraggeber vor, nach
einmaliger schriftlicher Aufforderung mit
Terminbenennung die Beseitigung der Abfälle zu
veranlassen. Die Kosten werden dem Auftragnehmer in
Rechnung gestellt bzw. bei der Schlussrechnung
abgezogen.

Sind Leitfabrikate mit dem Zusatz "oder gleichwertig"
in den Positionen vorgegeben, wird vom Bieter eine
Produktangabe verlangt bei Abweichungen zum
ausgeschriebenen Produkt.

*Hinweis*
Ausführungshinweise

Normen und Richtlinien

Außer auf die üblichen allgemeinen Regeln der Technik
wird besonders auf die Einhaltung und Beachtung der VDE
Normen hingewiesen. Weiter sind die Vorgaben der
Landesbauordnung Baden Württemberg, der Elt.-
Bauverordnung und der LAR einzuhalten.

Gültige Vorschriften

Die nachfolgend aufgeführten Vorschriften erheben
keinen Anspruch auf Vollständigkeit.

DGUV-Vorschriften der Berufsgenossenschaft
Behördliche Vorschriften mit Gesetzeskraft
LAR
Bauordnung Baden-Württemberg
EMV - Richtlinien (EMVG)
VdS-Richtlinien und Merkblätter
aktuelle TAB

DIN-/VDE EN-Norm

Die nachfolgenden aufgeführten Vorschriften erheben
keinen Anspruch auf Vollständigkeit.

Analog VOB/C, DIN 18382, Punkt 3.1.4 sind die
entsprechenden Messungen und Prüfungen vorzunehmen.
Die Ergebnisse sind in Form von Protokollen bzw.
Niederschriften mit Planungsunterlagen festzustellen.
Diese detailiert anzufertigenden Nachweise sind zu
führen hinsichtlich der umfassenden Einhaltung der VDE-
Bestimmungen. Für alle Anlagen- und Anlagenteile gelten
die zum Zeitpunkt der Bearbeitung gültigen Normen und
Richtlinien sowie die aktuellen Regeln der Technik.
Beispielhaft seien hier aufgeführt:

VDE 0100 Teil 600 Prüfungen
VDE 0101
VDE 0105
VDE 0298 Teil 4
VDE 0100 Teil 200
VDE 0100 Teil 300
VDE 0100 Teil 410
VDE 0100 Teil 420
VDE 0100 Teil 430
VDE 0100 Teil 442
VDE 0100 Teil 444
VDE 0100 Teil 510
VDE 0100 Teil 520
VDE 0296-4
VDE 0660
DIN 14661
DIN 14662
LAR aktuelle Fassung
DIBt
VdS Richtlinien
VdE 0800; Teil 1 bis Teil 174

*Hinweis*
Technische Festlegungen

Niederspannungskabel und Leitungen

Zum Einsatz dürfen nur Kabel und Leitungen mit dem VDE-
Zeichen kommen. Die Kabel und Leitungen sind sauber
auszurichten und gegebenfalls zu fixieren.

Die relevanten Reduktionsfaktoren (Häufung,
Umgebungstemperatur etc.) nach DIN VDE 0276 Teil 100
(Kabel), DIN VDE 0298 Teil 4 (Leitungen), und DIN VDE
0100 Teil 410,430,520 sind zu berücksichtigen.

Die Querschnittbemessung sowie die Länge der einzelnen
Kabel und Leitungen sind eingenverantwortlich zu
prüfen. Für Steckdosenanschlüsse ist ein
Mindestquerschnitt von 2,5mm² vorzusehen.

Die Kabel und Leitungen sind ungeschnitten in einer
Länge zu verlegen. Unvermeidbare Muffen sind im Rahmen
der Montage- und Werkstattplanung besonders
darzustellen. Die Ausführung ist für jeden Einzelfall
freizugeben. Mehrforderungen wegen erschwerter
Verlegung wie zum Beispiel Durchziehen durch
Durchbrüche, große Längen und dergleichen können nicht
geltend gemacht werden.

Bei der Verlegung von Kabeln und Leitungen sind die
zulässigen Biegeradien nach DIN VDE 0298 Teil 1
Abschnitt 5.4 einzuhalten.

Auf die Einhaltung der Schutzmaßnahmen im TN-S Netz
wird besonders hingewiesen.

Die Abschaltbedingungen nach DIN VDE 0100 Teil 410, 430
sind einzuhalten. Folgende Spannungsfälle dürfen nicht
unterschritten werden:
im Verteilernetz: 3%
im Verbrauchernetz: 4% nach DIN VDE 0100 Teil 520

Alle ermittelten Kabelquerschnitte sind im Rahmen der
Dokumentation festzuhalten.

Die Kabel und Leitungen sind betriebsfertig zu
verlegen. Dazu gehört auch das Auflegen der Kabel und
Leitungen auf beiden Seiten.

*Hinweis*
Potentialausgleich

Als Maßnahmen für den Überspannungsschutzeinrichtungen
gegen Störeinflüsse, wie Überspannungen auf Leitungen,
Netzstörungen etc. vorzusehen.

Den Mittelschutz müssen Überspannungsableiter TYP 2 als
Zinkoxidvaristoren (Bemessungsstoßspannung < 2kV) in
den jeweiligen Unterverteiler gewährleisten.

Der innere Blitzschutz ist immer in Verbindung mit dem
Potentialausgleich auszuführen. Alle metallischen
Anlagenteile sind zu überbrücken und an den
Potentialausgleich anzubinden.

Es ist ein Potentialausgleich entsprechend VDE 0100
Teil 410 und 540 auszuführen.

Als Schutzmaßnahme gegen das Auftreten zu hoher
Berührungsspannung ist das TN-Netz mit
Überstromschutzeinrichtung (TN-S Netz) nach VDE 0100
für alle Verbraucher vorzusehen.

Ausgehend vom Hauptpotentialausgleich ist ein
Potentialausgleichssystem errichtet.
In das Potentialausgleichsystem sind mit einzuziehen:

° Niederspannungsanlagen
° Stark-, Fernmelde- und informationstechnische Anlagen
° Abwasser-, (Wasser-), Lüftungs- und Gasanlagen
° Kabelrinnen, Steigetrassen

Sonstige metallische Konstruktionen und Einbauten wie
Metallgerüste, Kanäle, Rohre usw.

Hierzu werden, entsprechend den Erfordernissen, CU-
Kabel mit Kabelschuh und Schellen angewandt.

Als Anschlusspunkte sind die vorhandenen
Potentialausgleichsanschlüsse im Gebäude zu verwenden.

*Hinweis*
Muster und Fabrikate

Für sämtliche einzelnen Installationsgeräte
einschließlich Leuchten, sind vom Bieter vor Ausführung
Muster vorzulegen. Falls sich der Bauherr damit
einverstanden erklärt, genügt für bestimmte Geräte
(Großgeräte und Einzelgeräte) auch die Vorlage
entsprechender technischer Unterlagen, Abbildung oder
dergleichen, ggf. die Besichtigung gleicher
Referenzanlagen.

Grundsätzlich entscheidet der Bauherr oder dessen
Vertreter stets über die zur Verwendung gelangenden
Typen. Die Bestellung seitens des Auftragsnehmers
dürfen erst nach Zustimmung der Bauleitung zu den
jeweiligen Mustern erfolgen.

Für die Bemusterung wird dem Auftragsnehmer ein
Bemusterungskatalog zur Verfügung gestellt. Er hat
anhand dieser Vorgaben die Produkte zu besorgen und
betriebsfertig aufzubauen. Die Bemusterung wird in
Räumen des Bauherrn durchgeführt. Entsprechende
Elektroanschlüsse sind vorzusehen.

*Hinweis*
Revisions- / Dokumentationsunterlagen

Für die Revision- und Dokumentationsunterlagen ist
folgendes zu beachten:

Es sind für folgende Gewerke Revisions- und
Dokumentationsunterlagen zu erstellen:

° Potentialausgleich
° Elektrotechnik Starkstrom
° Gegensprechanlage
° Übertragungsnetze / Datentechnik
° Beleuchtungsanlage
° BK-Anlage

je Revisions- / Dokumentationszusammenstellung ist u.a.
zu beachten:

Die Dokumentation muss den baulichen Gegebenheiten
entsprechen und das gesamte Projekt umfassen.
Der Auftragnehmer hat für den gesamten im vorliegenden
Leistungsverzeichnis beschriebenen Leistungsumfang eine
technische Bestandsdokumentation auf folgenden
Grundlagen zu erstellen:
- letzgültige Werkstatt- und Montagepläne
- letzgültige Ausführungspläne
- neueste Architektenwerkpläne
- aufgrund der ausgeführten Leistungen und
erforderlichen zusätzlichen Informationen.

Bis zur Abnahme sind vom Auftragnehmer die vorstehenden
Montagepläne als Revisionspläne vorzulegen:

- Revisionsunterlagen in 2-facher Ausführung
- Inhaltsverzeichnis
- Systemunterlagen
- Datenblätter
- Techn. Spezifikation Verteilereinbauten
- Datenblätter der einzesetzten Endgeräte
- VDE Messergebnisse nach 0100 Teil 600
- Stromlaufpläne
- Betriebsanleitungen
- Bedienungsanleitungen
- Prüfbescheinigungen

Die Installation entspricht den anerkannten Regel der
Elektrotechnik, insbesondere der

VDE DIN-Normen und der LAR

### Bereich 1 443 Niederspannungsschaltanlagen

*Hinweis*
Niederspannungsschaltanlagen

Es wird jeweils ein Zählerplatz im Elektroraum im
Untergeschoss installiert.
Der Stromverbrauch wird über zwei Allgemeinzähler für
den Allgemeinbereich gezählt sowie weitere
Zähler für die jeweiligen Wohneinheiten.
Es wird ein weiteres Zählerfeld für die Heizung
(Wärmepumpe) und PV-Anlage benötigt.

Die Wohnungsunterverteiler in den Obergeschossen werden
über mehrere Steigeschächte erschlossen.

Überspannungsschutz:
Überspannungsschutz Typ 1/2 Kombi ist im Zählerplatz zu
installieren.

#### Titel 1.1 Zählerplatz / Unterverteiler

*Hinweis*
Technische Daten Verteiler/Zähler:

Bestimmungen:
IEC 439-1, EN 60439, DIN VDE, 0660 Teil 500,
Berührungsschutz DIN VDE 0106 Teil 100

Steuerspannung (wenn notw.)  24V DC
Netzsystem  3-ph. + PE +
N
Schutzart  IP 44

Anforderungen an Niederspannungsschaltanlagen,
Schaltanlagen und Zählerplätze. Es gelten die TAB der
zuständigen VNB. Die Ausführung hat unter Beachtung der
einschlägigen DIN, VDE und VNB-Vorschriften zu
erfolgen. Mit enthalten sind Verdrahtungsmaterialien,
Sammelschienen (wenn nicht beschrieben) und sonstiges
Zubehör. Es werden Übersichtsschaltpläne zur Verfügung
gestellt. Die Vollständigkeit dieser Pläne hat der AN
verantwortlich zu prüfen. Auf Grundlage dieser Pläne
hat der AN allpolige Stromlaufpläne, Aufbau- und
Übersichtspläne ohne besondere Vergütung anzufertigen.
Vor Ausführung der UV sind diese Pläne 1-fach zur
Genehmigung vorzulegen. Die Unterverteiler sind
betriebsfertig zu erstellen. Als Betriebsmittel sind
nur genormte, listenmäßige Bauteile mit DIN, VDE und
CE-Zeichen zu verwenden. Die Ersatzbeschaffung dieser
Bauteile muss gewährleistet sein. Für eingebaute
Betriebsmittel ist jeweils ein einheitliches Programm
eines Fabrikates zu verwenden. Anschluss- und
Klemmräume sind ausreichend groß zu bemessen.
Klemmenzubehör wie Endplatten, Zwischenplatten,
Endhalter, Schaltbrücken, Tragschienen und dergleichen
sind mit enthalten. Sämtliche Klemmen sind mit
systembezogenen, dauerhaften, gut mit lesbaren
Bezeichnungsschildern auszustatten. Nicht abschaltbare
Klemmen sind gemäß VDE0113 mit schraubbaren Kunststoff-
Warnschildern abzudecken. Die Anschlussklemmen (wenn
nicht beschrieben) werden nicht besonders vergütet und
sind anteilmäßig in den Betriebsmittelpreisen
enthalten. Ebenso mit enthalten sind die
Verdrahtungsmaterialien, Sammelschienen, Abdeckstreifen
(wenn nicht beschrieben) und sonstiges Zubehör.
Grundsätzlich sind alle Klemmstellen in der Verteilung
auf Klemmen aufzulegen. Für Schwachstromleitungen ist
eine gesonderte Drahtfarbe zu verwenden bzw. sind die
Leitungen in entsprechenden Abstand zu verlegen.
Kupfereinsatz wird nicht gesondert berechnet.
Ausgeschriebene Sicherungselemente beinhalten
Schraubkappen und Passhülsen. Sicherungsorgane von
Wechselstromkreisen sind so aufzuteilen, dass eine
gleichmäßige Belastung der Außenleiter erreicht wird.
Handbedienbare Betriebsmittel sind nach VDE /EN
anzuordnen. Eingebaute Betriebsmittel sind mit
dauerhaften Kennzeichen nach DIN 40719 Teil 2 zu
bezeichnen. Handbedienbare Betriebsmittel wie
Automaten, Sicherungen, Schalter und dergleichen sind
auf der Frontabdeckung mit dauerhaften
Bezeichnungsschildern aus Kunststoff oder dergleichen
zu beschriften. Der UV muss ein gültiger Anschluss- und
Verdrahtungsplan beigelegt werden. Ebenso sind
Innenschaltpläne von eingebauten Geräten zu
hinterlegen. Zur Aufnahme der Planunterlagen sind in
jeder UV bzw. in jedem Schaltschrankfeld stabile
Plantaschen dauerhaft anzubringen. Jede UV ist mit dem
Typenschild, in welchem alle relevanten Daten der UV
einzutragen sind, auszustatten.
Zum Zeitpunkt der Ausschreibung liegen noch nicht alle
Anschlusswerte der Endverbraucher fest. Automaten und
Leitungsquerschnitte müssen eventuell laut DIN 18015
Teil 1-4 angepasst werden.
Die Auslegung der Zählerplätze und der Unterverteiler
beruht auf dem Produkt Hager. Alternative Produkte sind
anzugeben. Der Aufbau ist vor Bestellung und Ausführung
eigenverantwortlich mit dem Energieversorger
abzustimmen.

Aufbau Zählerplatz

Der Zählerplatz ist nach aktuell gültiger
Zählerplatzliste in Abstimmung mit dem VNB
betriebsfertig zu erstellen.

**1.1.1 Zählerschrank 6 Zählerplätze**
Schrankgehäuse nach DIN VDE 0603/1, Masnorm DIN 43 870
zur Aufputz Montage. Bestehend aus Schrank mit Tür aus
pulverbeschichtetem, eingebranntem, stabil profiliertem
1 mm dickem Stahlblech. Innenauskleidung komplett aus
Kunststoff. Leitungseinführungen oben und unten durch
eingebaute Kunststoffflanschplatten. Rückseitige
Vorprägung im Kunststoffteil.
Sammelschienendurchführungen als beidseitige seitliche
Vorprägung im unteren Bereich als Möglichkeit zur
Sammelschienenverbindung von verschiedenen Schränken
oder in Verbindung mit einem Kabelanschlusskasten und
Anschlusssatz. Tür frontbündig mit innenliegenden,
justierbaren Scharnieren, wahlweise rechts oder links
anschlagbar mit 110° Öffnungswinkel.
Türverschluss mit Vorreiber. Türverschluss durch andere
Schliesungen austauschbar. Schrank nebeneinander und
übereinander anflanschbar. Schrankgrose 1- bis 5-
feldrig mit 72 bis 540 Platzeinheiten (PLE). Hinweis:
Die Hauptleitung ist nach VDE-AR-N 4100:2019-04 von
unten oder seitlich in den netzseitigen Anschlussraum
des Zählerschrankes einzuführen und dort anzuschliesen.

Höhe: 1100mm
Breite: 1050mm
Tiefe: 215mm
RAL-Farbe: 9010
Schutzart IP44
Schutzklasse II
Nennstrom des Sammelschienensystems 250 A
Ausführung nach VDE-AR-N 4100:2019-04

Zähleranlage für 6 Zählerplätze.
Nach den technischen Anschlussbedingungen (TAB) des VNB
Netze BW für: Zähler mit eHZ

6 ZP für Bezugsanlagen mit haushaltsüblichem Verbrauch
max. 50 A (Verdrahtung 10mm2) nach DIN 18015-1.
2 ZP fur Dauerstromanwendungen max. 35 A (Verdrahtung
10 mm2) nach VDE-AR-N 4100:2019-04 (z.B. PV bis 22 KW).

1 Verteilerfeld(er) (60 PLE), ohne Sammelschienen zur
Einspeisung
1 APZ-Raum nach VDE-AR-N 4100:2019-04

4 Stück SLS Schalter HTS350E in 50 A
(für Aussetzbetrieb)
1 Stück SLS Schalter HTS335C in 35 A (fur Dauerstrom
bis 32A)

Spannungsabgriff fur Spannungsversorgung Zusatzgeräte
nach VDE-AR-N 4100:2019-04

Überspannungsschutz mit Kombiableiter Typ 1/2/3 zur
Sammelschienenmontage im UAR. Zur Einhaltung der
Anforderungen nach DIN VDE 0100-443 und -534:1
Kombiableiter für TNS/TT-Netz, mit äuseren
Blitzschutz, Vorsicherung im HAK = 160 A

Bestehend aus:
- 1 x 2CPX052033R9999 A47 Wandschrank
- 1 x 2CPX054078R9999 BF27B4 Zählerfeld
- 1 x 2CPX054168R9999 BF17A2XAM Zählerfeld
- 1 x 2CPX054007R9999 FV17A2 Verteilerfeld mit APZ
- 1 x 2CPX052470R9999 CZE220 Einspeiseschrank
- 1 x 2CPX054316R9999 ZARA+ Ausrüstsatz
- 1 x 2CTB815799R3100 OVR ZP+ 3N 12.5-255 MCB6
  Kombi-Ableiter
- 1 x 2CPX038793R9999 VS178EK Satz
  Einspeiseklemmen
- 4 x 2CDS781001R4502 S751/3-E50 Selektiver
  Hauptleitungsschutzschalter
- 1 x  2CDS781001R4352 S751/3-E35 Selektiver
  Hauptleitungsschutzschalter
- 1 x 2CPX054056R9999 ZCV25
  Sammelschienenvebinder
- 1 x  2CPX052491R9999 CZE60 Einspeiseverbindung
- inkl. sämtlichem notwendigen Systemzubehör liefern,
  montieren und betriebsfertig anschließen.
Menge: 1,000 Psch

**1.1.2 Zählerschrank 12 Zählerplätze**
Schrankgehäuse nach DIN VDE 0603/1, Masnorm DIN 43 870
zur Aufputz Montage. Bestehend aus Schrank mit Tür aus
pulverbeschichtetem, eingebranntem, stabil profiliertem
1 mm dickem Stahlblech. Innenauskleidung komplett aus
Kunststoff. Leitungseinführungen oben und unten durch
eingebaute Kunststoffflanschplatten. Rückseitige
Vorprägung im Kunststoffteil.
Sammelschienendurchführungen als beidseitige seitliche
Vorprägung im unteren Bereich als Möglichkeit zur
Sammelschienenverbindung von verschiedenen Schränken
oder in Verbindung mit einem Kabelanschlusskasten und
Anschlusssatz. Tür frontbündig mit innenliegenden,
justierbaren Scharnieren, wahlweise rechts oder links
anschlagbar mit 110° Öffnungswinkel.
Türverschluss mit Vorreiber. Türverschluss durch andere
Schliesungen austauschbar. Schrank nebeneinander und
übereinander anflanschbar. Schrankgrose 1- bis 5-
feldrig mit 72 bis 540 Platzeinheiten (PLE). Hinweis:
Die Hauptleitung ist nach VDE-AR-N 4100:2019-04 von
unten oder seitlich in den netzseitigen Anschlussraum
des Zählerschrankes einzuführen und dort anzuschliesen.

Höhe: 1100mm
Breite: 1850mm
Tiefe: 215mm
RAL-Farbe: 9010
Schutzart IP44
Schutzklasse II
Nennstrom des Sammelschienensystems 250 A
Ausführung nach VDE-AR-N 4100:2019-04

Zähleranlage für 12 Zählerplätze.
Nach den technischen Anschlussbedingungen (TAB) des VNB
Netze BW für: Zähler mit eHZ

12 ZP für Bezugsanlagen mit haushaltsüblichem Verbrauch
max. 50 A (Verdrahtung 10mm2) nach DIN 18015-1.
1 ZP fur Dauerstromanwendungen max. 35 A (Verdrahtung
10 mm2) nach VDE-AR-N 4100:2019-04 (z.B. PV bis 22 KW).

1 Verteilerfeld(er) (60 PLE), ohne Sammelschienen zur
Einspeisung
1 APZ-Raum nach VDE-AR-N 4100:2019-04

10 Stück SLS Schalter HTS350E in 50 A
(für Aussetzbetrieb)
1 Stück SLS Schalter HTS335C in 35 A (fur Dauerstrom
bis 32A)

Spannungsabgriff fur Spannungsversorgung Zusatzgeräte
nach VDE-AR-N 4100:2019-04

Überspannungsschutz mit Kombiableiter Typ 1/2/3 zur
Sammelschienenmontage im UAR. Zur Einhaltung der
Anforderungen nach DIN VDE 0100-443 und -534:1
Kombiableiter für TNS/TT-Netz, mit äuseren
Blitzschutz, Vorsicherung im HAK = 160 A

Bestehend aus:
- 1 x 2CPX052032R9999 A37 Wandschrank
- 1 x 2CPX052033R9999 A47 Wandschrank
- 1 x 2CPX054079R9999 BF37B6 Zählerfeld
- 1 x 2CPX054168R9999 BF17A2XAM Zählerfeld
- 1 x 2CPX054007R9999 FV17A2 Verteilerfeld mit APZ
- 1 x 2CPX052472R9999 CZE130 Einspeiseschrank
- 1 x 2CPX054316R9999 ZARA+ Ausrüstsatz
- 1 x 2CPX054317R9999 ZAM06E Ausrüstsatz
- 1 x 2CTB815799R3100 OVR ZP+ 3N 12.5-255 MCB6
  Kombi-Ableiter
- 10 x 2CDS781001R4502 S751/3-E50 Selektiver
  Hauptleitungsschutzschalter
- 1 x 2CDS781001R4352 S751/3-E35 Selektiver
  Hauptleitungsschutzschalter
- 1 x 2CPX052466R9999 CZC4
Sammelschienenverbinder
- 5 x 2CPX064883R9999 ZK83 Anschlussklemme
- inkl. sämtlichem notwendigen Systemzubehör liefern,
  montieren und betriebsfertig anschließen.
Menge: 1,000 Psch

*Hinweis*
Unterverteiler

Die Mehrfamilienhäuser bekommen je Wohnung einen
Unterverteiler sowie einen Medienverteiler. In diesem
Unterverteiler Elektro werden die notwendigen
elektrotechnischen Komponenten der Wohnung
eingebaut, bestückt anhand dem Verteilerplan.

Grundsätzlich erhalten alle Steckdosenstromkreise
vorgeschaltete Fehlerstromschutzschalter. Lediglich bei
fest angeschlossenen Geräten kann auf diese
Schutzmaßnahme teilweise verzichtet werden.

Allgemeine Ausführungshinweise Unterverteiler:

Der AN erhält als Ausführungsunterlagen Verteilerpläne
in 1-poliger Darstellung. Bei gleichen oder annähernd
gleichen Einheiten wird nur ein Muster-Verteilerplan
zur Verfügung gestellt.

Die Neufassung der DIN VDE 0100-410 bezüglich der
Aufteilung der Stromkreise auf FI-Schutzschalter ist zu
beachten. Die aktuelle Planung beruht auf Grundlage von
einem Sammel FI`s für 6 Sicherungsautomaten
(siehe Ausführungspläne UV).

Die Verteilergröße wurde anhand der Anzahl an
Reiheneinbaugeräten zzg. 20% Reserve
ermittelt. Die Komponenten entstammen aus einem Muster-
Aufbauplan und beruhen auf Hager-Komponenten. Der
Aufbau kann entsprechend geändert oder das Produkt
(mit Angabe) gewechsel werden.
(Eingangs-/ Abgangsschaltgerät).
Sind über Kabelabfangschienen abzufangen und somit
einzuplanen in den Einheitspreisen.

Ein komplett geänderter Aufbau kann auch als
Nebenangebot zu den ausgeschriebenen Artikeln abgegeben
werden.

**1.1.3 Kleinverteiler Hohlwand 60 PLE**
Kleinverteiler,Hohlwand, 5x12 PLE, IP30, mit
Stahlblechtür

Installationskleinverteiler Hohlwand aus Kunststoff,
nach DIN VDE 60670-24 und DIN 43871, geeignet zum
Einsatz in Wohngebäuden nach DIN 18015. Zum Einbau von
Geräten bis 63 A mit 70 mm Einbautiefe nach Maßnorm DIN
43880, Bemessungsspannung 400V/50Hz. Schutzart IP30,
Schutzklasse II schutzisoliert. Bestehend aus:
Kunststoff-Mauerkasten mit serienmäßigem Leitungsabfang
und ausbrechbaren Leitungseinführungsschiebern mit
Schnappbefestigung sowie integrierter Wasserwaage.
Hohlwandbefestigung mit Schnellfixierungshebel,
seitlich oder oben/unten montierbar. Geräteträger aus
verzinktem Stahlblech, Hutschienen einzeln isoliert
einbaubar. Geräteabdeckung aus Kunststoff mit 46 mm
Geräteschlitz, Schnellverschlussbefestigung mit 90°
Drehung, serienmäßig plombierbar. Verdrehbarer
Blendrahmen mit Tür aus Stahlblech, pulverbeschichtet
und eingebrannt, mit 15 mm Putzausgleich. Tür,
frontbündig mit innenliegenden handbedienbaren
Scharnieren. Türverschluss mit frontbündiger Griffmulde
und selbsttätig zurückklappendem Griff, Türanschlag
rechts oder links ohne Blendrahmendemontage.
Serienmäßige Schaltplanbefestigung in der Tür und sowie
integrierter seitlicher Leitungsführungskanal mit
Kabelhalteklammern.

RAL Farbnummer: 9010
Farbe: weiß
Schutzart: IP30
Schutzklasse: Schutzklasse II
Menge: 13,000 St

**1.1.4 Multimediaverteiler Hohlwand**
Multimedia, Hohlwand, 5-reihig, mit geschlitzter
Kunststofftür

Installationskleinverteiler Hohlwand aus Kunststoff,
nach DIN VDE 61439-3, geeignet zum Einsatz in
Wohngebäuden nach DIN 18015 und zum Einbau von
schutzisolierten VDI Komponenten. Schutzart IP30,
Schutzklasse II schutzisoliert. Bestehend aus:
Kunststoff-Mauerkasten mit serienmäßigem
Leitungsabfang, ausbrechbaren
Leitungseinführungsschieber mit Schnappbefestigung und
integrierter Wasserwaage. Hohlwandbefestigung mit
Schnellfixierungshebel, seitlich oder oben/unten
montierbar. Verdrehbarer Blendrahmen mit Lüftungstür
aus Stahlblech, pulverbeschichtet und eingebrannt, mit
15 mm Putzausgleich. Lüftungstür, frontbündig mit
innenliegenden handbedienbaren Scharnieren.
Türverschluss mit frontbündiger Griffmulde und
selbsttätig zurückklappendem Griff, Türanschlag rechts
oder links ohne Blendrahmen-Demontage.
Oberer Anschlussraum: Patch Panel und DIN-Hutschiene
isoliert aufgerastet zur Aufnahme von unterschiedlichen
Kommunikationsmodulen, für den geforderten
Funktionspotentialausgleich nach DIN EN 50310 (VDE
0800-2-310) sind am Patch Panel 2 Schraubbefestigungen
vorhanden. Beschriftungsmöglichkeit mit beiliegendem
Bezeichnungsstreifen zur Portbeschriftung. Vormontierte
gelochte Montageplatten aus verzinktem Stahlblech mit
3,2 mm Lochung sind eingebaut. Ein Universalhaltebügel
kann für die schraublose Befestigung von VDI-
Komponenten direkt auf dem Lochblech eingehängt werden.
Im unteren Anschlussraum ist eine 3-fach
Schutzkontaktsteckdose (90° drehbar) montiert. Die
Steckdosen sind mit einer beiliegenden
Schutzkontaktabdeckung zur Einhaltung der Schutzklasse
II bestückbar.

Schutzart: IP30
Montageart: Hohlwand
Anzahl der Verteilerreihen: 5
Höhe installiertes Produkt: ca. 880,5 mm
Einbauhöhe: ca. 721 mm
Breite installiertes Produkt: ca. 348 mm
Einbaubreite: ca. 314 mm
Tiefe installiertes Produkt: ca. 94,5 mm
Einbautiefe: ca. 98 mm
RAL Farbnummer: 9010
Anzahl Türen: 1
Menge: 13,000 St

#### Titel 1.2 Reiheneinbaugeräte

*Hinweis*
Reiheneinbaugeräte für Zählerplatz und Unterverteiler.

**1.2.1 Leitungsschutzschalter B 16A 1-polig**
LS-Schalter 1polig 6kA B-16A
Leitungsschutzschalter mit Klemme
nach DIN EN 60898-1 (VD E 0641 Teil 11):2003-12; EN
60898-1:2003; EN 60898-1, pr A1:2003, am Abgang bis
16A und am Zugang für die Verschienung bis 63A.
Berührungsschutz nach IP2x DIN VDE 0106 Teil 100
mit VDE Zeichen. LS mit zeitverzögertem thermischen
Auslöser für Überlastschutz und elektromagnetischem
Auslöser für Kurzschlussschutz. Geeignet zum
nachträglichen Anbau von Zusatzeinrichtungen;
Beschriftungsmöglichkeit direkt am Gerät und
Einzelentnahme aus dem Phasenschienenverbund
durch Entriegelung der Hutschienenschnellbefestigung.

Bemessungsbetriebsspannung Ue: 230/400 V
Nennstrom: 16 A
Auslösercharakteristik: B
Ausschaltvermögen Icn AC nach IEC 60898-1: 6 kA
Polanzahl: 1 P
Isolationsspannung: 500 V
Frequenz: 50/60 Hz
inkl. Einbau und Verdrahtung.
Menge: 160,000 St

**1.2.2 Leitungsschutzschalter B 16A 3-polig**
Leitungsschutzschalter 3 polig 6kA B-Charakteristik 16A
3 Module

Leitungsschutzschalter mit QuickConnect - Klemme nach
DIN EN 60898-1 (VDE 0641 Teil 11):2003-12; EN 60898-1:
2003; EN 60898-1, pr A1:2003, am Abgang bis 16A und am
Zugang für die Verschienung bis 63A. Berührungsschutz
nach IP2x DIN VDE 0106 Teil 100 mit VDE Zeichen. LS mit
zeitverzögertem thermischen Auslöser für Überlastschutz
und elektromagnetischem Auslöser für Kurzschlussschutz.
Geeignet zum nachträglichen Anbau von
Zusatzeinrichtungen; Beschriftungsmöglichkeit direkt am
Gerät und Einzelentnahme aus dem Phasenschienenverbund
durch Entriegelung der Hutschienenschnellbefestigung.

Bemessungsbetriebsspannung Ue: 230/400 V
Nennstrom: 16 A
Auslösercharakteristik: B
Ausschaltvermögen Icn AC nach IEC 60898-1: 6 kA
Polanzahl: 3 P
Isolationsspannung: 500 V
Frequenz: 50/60 Hz
inkl. Einbau und Verdrahtung.
Menge: 17,000 St

**1.2.3 Fernschalter 1 Schließer und 1 Öffner 230V AC**
*** Bedarfsposition ohne GB
Fernschalter 1 Schließer und 1 Öffner 230V AC 110V DC
16A 1PLE

Fernschalter zur Impulssteuerung nach EN60669-1 und
EN60669-2-2 sowie Fingersicher nach BGVA2. Mit
Kontaktstellungsanzeige, Handbedienung,
Beschriftungsmöglichkeit direkt am Gerät und geeignet
zum nachträglichen Anbau von Zusatzeinrichtungen.

Nennstrom: 16 A
Bemessungsbetriebsspannung Ue: 250 V
Isolationsspannung: 250 V
Betriebstemperatur: -5 bis 40 °C
Lagerungstemperatur: -40 bis 80 °C
Anschlussart: Schraubtechnik
Anschlussquerschnitt bei flexiblem Leiter: 1 - 6mm²
Anschlussquerschnitt bei starrem Leiter: 1,5 - 10mm²
Kontaktanzahl: 2 Kontaktart: 1Ö+1S
inkl. Einbau und Verdrahtung.
Menge: 1,000 St

**1.2.4 Fernschalter 1 Schließer und 1 Öffner 230V AC**
Tagesschaltuhr digital, 1 Kanal, vorprogrammiert 1W 16A

Tagesschaltuhr digital 1-Kanal zur Zeitsteuerung von
Betriebsmitteln; Montage auf der Hutschiene; mit
Zwangsschaltung Ein/Aus; Gangreserve.

Betriebsspannung: 230 V~
Frequenz: 50 Hz
Kontaktbelastbarkeit: 16A 250V AC1
Leistungsaufnahme: 1 VA
Verlustleistung bei Volllast: ~ 1 W
230 V Glüh- und Halogenlampen: max. 1000 W
Anzahl Funktionskanäle: 1
Kontaktanzahl: 1
kürzeste Schaltzeit: 1 min
Anzahl Schaltzeiten für Ein/Aus: 6
Gangreserve [Jahre]: ~ 3 a
Ganggenauigkeit: ± 1 s/Tag
Betriebstemperatur: -10 . 50 °C
Leiterquerschnitt (flexibel): 1 . 4 mm²
Leiterquerschnitt (starr): 1 . 4 mm² Breite
Reiheneinbaugerät (REG): 1 TE
inkl. Einbau und Verdrahtung.
Menge: 3,000 St

**1.2.5 FI/LS-Schalter 13A/30mA 10 kA**
Fehlerstrom-Leitungsschutzschalter 1P+N 10kA B-
Charakteristik 13A 30mA Typ A

Fehlerstrom-Leitungsschutzschalter mit QuickConnect
Klemme nach DIN EN 60898-1, VDE 0641-11, am Abgang bis
20 A und am Zugang bis 63 A. Berührungsschutz DIN VDE
0106 Teil 100, blaue Test-Taste und Fehlerstromanzeige.
Einfache Einzelentnahme aus dem Phasenschienenverbund.
Mit VDE Zeichen. Geeignet zum nachträglichen Anbau von
Zusatzeinrichtungen. Beschriftungsmöglichkeit direkt am
Gerät.

Bemessungsbetriebsspannung Ue: 240 V
Nennstrom: 13 A
Auslösercharakteristik: B
Ausschaltvermögen Icn AC nach IEC 60898-1: 10 kA
Frequenz: 50 Hz
Empfindlichkeit: 30 mA
inkl. Einbau und Verdrahtung.
Menge: 13,000 St

**1.2.6 FI/LS-Schalter 16A/30mA 10 kA**
Fehlerstrom-Leitungsschutzschalter 1P+N 10kA B-
Charakteristik 16A 30mA Typ A

Fehlerstrom-Leitungsschutzschalter mit QuickConnect
Klemme nach DIN EN 60898-1, VDE 0641-11, am Abgang bis
20 A und am Zugang bis 63 A. Berührungsschutz DIN VDE
0106 Teil 100, blaue Test-Taste und Fehlerstromanzeige.
Einfache Einzelentnahme aus dem Phasenschienenverbund.
Mit VDE Zeichen. Geeignet zum nachträglichen Anbau von
Zusatzeinrichtungen. Beschriftungsmöglichkeit direkt am
Gerät.

Bemessungsbetriebsspannung Ue: 240 V
Nennstrom: 16 A
Auslösercharakteristik: B
Ausschaltvermögen Icn AC nach IEC 60898-1: 10 kA
Frequenz: 50 Hz
Empfindlichkeit: 30 mA
inkl. Einbau und Verdrahtung.
Menge: 39,000 St

**1.2.7 Fehlerstromschutzschalter 40A/30mA 4-polig**
Fehlerstromschutzschalter 4 polig 6kA 40A 30mA Typ A

Fehlerstrom-Schutzschalter (FI) nach EN 61008-1, DIN EN
61008-2-1; VDE 0664 Teil 10 + 11, Berührungsschutz IP2x
nach DIN VDE 0106 Teil 100. Geeignet zum nachträglichen
Anbau von Zusatzeinrichtungen (Montage ohne Werkzeug).
Anschlussklemmen mit Draht-Einschiebe-Schutz, Bi-
Connect-Klemmen unten, externe blaue Test-Taste. Alle
Produkte mit VDE Zeichen. Beschriftungsmöglichkeit
direkt am Gerät.

Bemessungsbetriebsspannung Ue: 230/400 V
Nennstrom: 40 A
Art des Differenzialschutzes: A
Empfindlichkeit: 30 mA
Polanzahl: 4 P
Isolationsspannung: 900 V
Anschlussart: Schraubtechnik
Anschlussquerschnitt bei flexiblem Leiter: 16mm²
Anschlussquerschnitt bei starrem Leiter: 25mm²
Anzahl Module: 4
Betriebstemperatur: -25 bis 40 °C
Lagerungstemperatur: -55 bis 70 °C
inkl. Einbau und Verdrahtung.
Menge: 28,000 St

**1.2.8 Kunststoff-Sicherungssockel D02 20A**
Kunststoff-Sicherungssockel D02 E18 20A 3polig
Hutschiene Rahmenklemme Abdeckung

D02-Sicherungsunterteil mit Abdeckung für
Hutschienenmontage. Geeignet für Sicherungseinsätze und
Hülsen-Pass Einsätze nach DIN VDE 0636-3.

Betriebstemperatur: -25 bis 55 °C
Frequenz: 50 Hz
Gesamtverlustleistung unter Nennstrom: 28,5 W
Bemessungsbetriebsspannung Ue: 0/400 V
Tiefe installiertes Produkt: 56 mm
Anzahl der Pole Produktion: 3
Montageart: DIN Hutschiene (REG)
Nennstrom für Sicherungseinsätze: 20 A

inkl. Einbau, Passhülsen und Verdrahtung.
Menge: 2,000 St

**1.2.9 Ableiter Typ 2**
Überspannungsableiter 4 polig 40kA Typ 2 TNS System mit
Defektanzeige

Überspannungsableiter der Anforderungsklasse C. Diese
Ableiter dienen der Spannungsbegrenzung auf <= 1,5 KV
und können den Ableitern der Klasse B nachgeschaltet
werden. Beim Nachschalten dieser Ableiter muss eine
Leitungslänge > 10m eingehalten werden oder
Entkopplungsinduktivitäten eingebaut werden.

Max. Ableitvermögen (Imax) oder
Blitzstoßstrom (Iimp): 40 kA
Schutzpegel Up: 1,5 kV
Netzform: TN-S
Anzahl Module: 4
Bemessungsbetriebsspannung Ue: 230/400 V
Anforderungsklasse IEC61643-1/VDE0675-6: 2/ C/ T2
Signalkontakt zur Fernanzeige: nein
Nennableitstrom (In): 20 kA
Meldeleuchte: Defektanzeige
Polanzahl: 4 P
Betriebstemperatur: -40 bis 60 °C
Lagerungstemperatur: -40 bis 80 °C
Anschlussquerschnitt bei flexiblem Leiter: 25mm²
Anschlussquerschnitt bei starrem Leiter: 35mm²
inkl. Einbau und Verdrahtung.
Menge: 13,000 St

**1.2.10 Hauptabzweigklemme**
Hauptabzweigklemme
inkl. Einbau und Verdrahtung.
Menge: 13,000 St

**1.2.11 Beschriftung sämtliche Zählerplätze sowie Unterverteiler**
Die Zählerschränke sowie die Unterverteiler mit
allen Einbaugeräten sind mit einem selbst klebenden
System, ausgedruckt aus einem Beschriftungsgerät oder
gleichwertig zu beschriften.

Die Zählerschrank- und Verteilerlegenden sind mit
einer, in der Tür dauerhaft befestigten Plantasche
oder gleichwertig, zu befestigen.

Die Legenden sind mit einem Textverarbeitungsprogramm
zu erstellen und ausgedruckt in die Plantaschen
einzulegen.
Menge: 1,000 Psch

### Bereich 2 E-Mobilität

**2.1 Wallbox**
AC Wallbox für den privaten Bereich
11 kW maximale Ladeleistung
5 Meter Ladekabel
3-phasiger Anschluss, 16 A Nennstrom
Einstellbare Stromstärke, Anpassung der maximalen
Ladeleistung möglich
Integrierte DC-Fehlerstromüberwachung,
Fehlerstromschutzschalter Typ A und
Leitungsschutzschalter bauseits erforderlich.
Status LED-Anzeige
Freigabe per RFID
Energiezähler (nicht MID konform)
Einbindung in ein intelligentes Last- und
Lademanagement (Ethernet, Bluetooth 5.0, Wi-Fi, OCPP 1.
6, Modbus (RS485)
Lademanagement für bis zu 20 Ladestationen ohne
zusätzliche Steuereinheit
Konfigurierbare potentialfreie Kontakte (externe
Freigabe / Abschaltung)
App und Webinterface für die Konfiguration und
Monitoring
CE Zertifizierung vorhanden

Normen: EN 61851-1, EN 61851-23, EN 61000-6-2, EN
61000-6-3, EN 301 908-2, IEC 60721-3-2: IE23, RoHS
Baureihe: TAC
Anzahl Anschlüsse für Elektrofahrzeuge: (AC Typ 2) 1
Anzahl Phasen: 3
Anschlussleistung: Nominal 11 kW
Ausgangsleistung: 11 kW
Länge der Leitung: 5 m
Schutzart: nach IEC 60529 IP54
Tiefe des Produkts: 0,125 m
Höhe des Produkts: 0,32 m
Breite des Produkts: 0,195 m
Menge: 2,000 St

**2.2 Inbetriebnahme**
Inbetriebnahme je Ladestation.
Menge: 2,000 St

### Bereich 3 444 Niederspannungsinstallationsanlagen

*Hinweis*
Niederspannungsinstallationsanlagen

Stromversorgungskabel:
Ab dem Übergabepunkt aus dem Öffentlichen Netz ist
darauf zu achten, dass die Anlage den Vorgaben des TN-S
Netzes entspricht. Leitungen:
Sind elektrische Geräte im Außenbereich zu versorgen,
so werden hierfür Kabel des Typs NYY-J verwendet,
ebenso bei der Verlegung direkt in Beton wenn kein
Leerrohr verwendet wird. Ansonsten werden im
Innenbereich Leitungen vom Typ NYM-J eingesetzt wie
auch für Einlegearbeiten im Leerrohr (Beton).

Für Steckdosenstromkreise werden Leitungen mit einem
Querschnitt von 2,5mm² verwendet.

Für Beleuchtungsstromkreise kommt ein Querschnitt von
mind. 1,5mm² zur Anwendung.
Bei beweglichen Anlagen werden Gummischlauchleitungen
des Typ H07-RN verwendet.
Für Telefon- und Kommunikation werden vom APL
Kat. 7 Kabel zu den jeweiligen Medienverteiler verlegt.
Von dem jeweiligen Medienverteiler werden die einzelnen
Datendosendosen mit einem Kat.7 Kabel versorgt.
Für Leitungen der Sprechanlage werden Leitungen vom Typ
J-Y(St)Y ...x...x0, 8 eingesetzt, im Außenbereich
A-2Y(L)2Y..x..x..0,8.
Sämtliche Leitungen innerhalb des Gebäudes und die im
Außenbereich zugehörigen Leitungen werden vom Gewerk
Elektro verlegt und sind in dieser Unterlage erfasst.
Dies bedeutet, dass neben der Elektroinstallation auch
für alle anderen Anlagen der technischen
Gebäudeausrüstung (Sonnenschutz, Heizung) Leitungen zu
verlegen sind. Um hier eine ordnungsgemäße Abarbeitung
zu gewährleisten, sind für jede Anlage detaillierte
Kabellisten notwendig. Die Erstellung dieser
Kabellisten wird bei der Montageplanung der jeweiligen
Anlage erforderlich und ist auch dort zu kalkulieren.
Feldgeräte der Gewerke Heizung, Lüftung und Sanitär
werden nicht vom Gewerk Elektro elektrisch
angeschlossen. Die Anschlüsse sind vom jeweiligen
Gewerk zu kalkulieren.
Die bauseitigen Geräte von Sonnenschutz,
Fenstermotoren, Oberlichtmotoren, RWA, etc. werden
durch das Gewerk Elektro angeschlossen. Im jeweiligen
Gewerk sind die Kosten für eine gemeinsame
Inbetriebnahme zu kalkulieren.
Verlegesysteme:
Von den Zählerplätzen aus erfolgt die Trassierung
weitgehend über Kabelrinnen, Steigleitern und Leerrohre
in der Betondecke zu dem jeweiligen
Etagenunterverteiler. Die horizontale Verteilung in den
Geschossen erfolgt in Wänden, Decken oder über den
Fußboden (in Leerohren). Hierbei sind auch die
Verlegezonen nach der DIN auf- bzw. unter der Decke zu
beachten. Die Schnittstelle zur Fußbodenheizung bei
Verwendung von Estrich überdeckten Systemen ist zu
beachten.

Sämtliche Telefon-, Antennen- und EDV-Leitungen werden
sternförmig im Leerrohren in die jeweiligen Bereiche
über die oben genannten Verlegesysteme geführt.

Installtionshöhe der Gerätedosen sind in den
Ausführungsplänen zu entnehmen.
Der seitliche Abstände der Schaltgeräte zu Türen
beträgt 15 cm. Kabel und Leitungen sind fertig verlegt
mit Anschlüssen einschl. allen Zubehörs wie
Befestigungsmaterial, Klemmen, Dosen etc. sofern dieses
nicht als separate Position ausgewiesen ist anzubieten.
Die Ausführungen von Leitungen, Installationsschächten
und -kanälen müssen der Richtlinie über
brandschutztechnische Anforderungen an Leitungsanlagen,
LAR (Leitungsanlagen-Richtlinie) entsprechen.

Leitungen und Kabel nach VDE

Leitungen und Kabel nach VDE
Die Leitungen und Kabel sind nach den neuesten
Vorschriften laut DIN und TAB zu installieren.
Querschnitte und Längen sind vor Bestellung vom
Auftragnehmer eigenverantwortlich auf der Baustelle zu
prüfen und die ausgeschriebenen Querschnitte eventuell
anzupassen. Kabel, die zusätzlich zu den angefragten
Positionen benötigt werden, sind durch Interpolation
unter Berücksichtigung der Kupferpreise zu kalkulieren.

Technische Forderungen:
für das Bauvorhaben muss nach der TAB des zuständigen
VNB ein TN-C-S-Leitungsnetz mit Kabeln und Leitungen
gemäß DIN VDE 0250 bzw. 0271 errichtet werden. Es
dürfen nur Kabel und Leitungen mit VDE-Zeichen
verwendet werden. Auf Verlangen sind der Bauleitung
Querschnittsberechnungen vorzulegen. Als
Bemessungsgrundlage sind folgende Werte festgelegt:
* max. Strombelastbarkeit nach Sicherungselement oder
  63A
* max. Spannungsfall von Zählereinrichtung bis
  Endverbraucher 3%
* Phasenwinkel max. 0,85
* Reduktionsfaktoren nach DIN VDE 0298 Teil 4
* Installationszonen nach DIN 18015-3
* Leiterverbinder nach VDE 0606, VDE 0609, VDE 0611
* Schlitze und Aussparungen nach DIN 1053-1
* Mantelleitungen nach VDE 0100 Teil 520, VDE 0298
  Teile  3 und 4
* Installationsrohre VDE 0100 Teil 520, VDE 0605
* Installationskanäle nach VDE 0604, VDE 0634
* Verlegen kurzer Kabelstrecken nach VDE 0265, VDE 0276
  Teil 603, VDE 0800 Teil 4
* Strombelastbarkeit nach VDE 0298 Teil 4, VDE 0276
  Teil 1000
* Überlast nach VDE 0100 Teil 430
* Kurzschluss nach VDE 0100 Teil 430
Beim Einziehen von Kabeln und Leitungen ist generell
darauf zu achten, dass der Mantel bzw. die Isolierung
nicht beschädigt wird. Kabel und Leitungen mit
beschädigtem Mantel müssen in jedem Fall kostenneutral
ausgewechselt werden.
Desweitern ist bei der Belegung von Kabelkanälen, -
trassen und -rinnen der maximale Füllfaktor zu
beachten. Die Leitungsführung hat grundsätzlich
entsprechend DIN 18015 waagerecht und senkrecht zu
erfolgen.

Alle Kabel und Leitungen sind in einer Länge zu
verlegen, Muffen und Verbindungskästen sind nur bei
Abzweigungen zulässig. Sämtliche Kabel und Leitungen
sind am Anfangs- und Endpunkt mit einer dauerhaften
Beschriftung zu versehen aus der die Kabelnummer und
die Zielbezeichnung ersichtlich sind.

Verlegeart A:
Verlegung in Wärmegedämmten Wänden z.B.
Hohlwänden die mit Mineralwolle, Styropor oder dgl.
ausgefüllt sind in Installtionsrohr oder Kanäle,
Brüstungskanälen, etc. Die Verlegung der Kabel und
Leitungen erfolgt in einem geordneten System,
ausgerichtet und mit Kabelbindern versehen. Die Kabel
und Leitungen sind ohne Verdrehung und Verdrillung
auszurichten und zu verlegen. Sämtliche
Schwachstromleitungen sowie Schwachstromkabel innerhalb
der Kabel- und Gitterrinnen sind im abgeschotteten Teil
zu verlegen. In Brüstungskanälen mit Halteklammern
verlegt, geordnetes System, Befestigungsabstand alle 30
cm.

Verlegeart B:
Verlegung in Elektroinstalltionsrohren
oder Kanäle auf und in den Wänden bzw. abgehängt, in
Kanälen für Unterputzverlegung. Auf Putz mit Rohren,
Abstands- oder Bügelschellen Die Verlegung der Kabel
und Leitungen erfolgt in einem geordneten System in
Rohren und ab 3 Leitungen/Kabeln in Kabelkanälen.
Befestigungsabstand 60 cm. Alternativ kann nach
Rücksprache mit der Bauleitung die Verlegung mit
Abstands- oder Bügelschellen erfolgen.

Verlegeart C:
Direkte Verlegung auf oder in Wänden, unter Decken oder
in ungelochten Kabelwannen Unterputz / Aufputz in
Zwischendecken und im Putz unterm Mauerwerk geschlitzt.
Die Verlegung der Leitungen und Kabel erfolgt einzeln
mit PVC-Schellen oder bei Anhäufungen mittels
Kabelschlaufen, die Kabel und Leitungen dürfen nicht
lose verlegt werden. Befestigungsabstand max. 50cm. Die
Koordination mit der Deckenfirma obliegt dem AN.
In Zwischenwänden mit Hohlräumen (z.B. GK-Wände) sind
die Kabel und Leitungen in einem geordneten System
ausgerichtet und mit Kabelbindern versehen zu verlegen.
Auf den notwendigen Kantenschutz ist zu achten, der
Kantenschutz ist mit einzukalkulieren. Das Gleiche gilt
bei Verlegung in z.B. Holzständerwänden.
Bei Unterputz sind die gesamten Kabel und
Leitungen in das Mauerwerk einzufräsen bzw.
einzuschlitzen. Kabel und Leitungen sind mit
Kunststoffschellen zu befestigen, der Einsatz von
Hakennägeln ist untersagt. Horizontale Schlitze in
tragenden Wänden nur nach Absprache mit Bauleitung. DIN
1053-1 ist zu beachten, das Befestigungsmaterial ist
mit einzukalkulieren.

Verlegeart D:
Verlegung von ein-und mehreren Kabeln in Erde.
In einem Elektroinstalltionsrohr oder in einem
Kabelschacht im Erdboden oder direkt im Erdreich.
In bauseitigem Kabelgraben Der Erdgraben,
Sandaufschüttung oder Abdecksteine sowie
das Verfüllen erfolgt bauseits. Die geordnete
Leitungsverlegung im Erdgraben auf der Sandaufschüttung
ist zu berücksichtigen. Ein PVC-Kennzeichnungsband ist
50 cm unter Erdgleiche zu verlegen.
Kalkulationshinweise-Abrechnung Die Kabel- und
Leitungspreise sind frei Verwendungsart
und komplett mit sämtlichem Zubehör fertig verlegt
anzubieten. Leihgebühren für Kabeltrommeln und sonstige
Frachtgebühren sind im Einheitspreis enthalten, ebenso
das Absetzen der Kabel- und Leitungsenden. Alle
Materialien des Titels liefern und komplett mit allen
Systembedingten Zubehörteilen betriebsfertig montieren.
Angesetzte Kupferpreise gelten für die Dauer der
Vertragsbindefrist.

Verlegeart E:
In Beton
Die Einlegearbeiten haben während der Rohbauherstellung
in enger Abstimmung mit dem Rohbauer zu erfolgen. Die
erforderlichen Verlegepläne sind vom AN selbst zu
erstellen. Es dürfen grundsätzlich nur Kabel  der Type
NYY-J direkt in Beton verlegt werden, ansonsten sind
Schutzrohre zu verwenden. Verlegung auf der 1.
Armierung bzw. in den Wandschalen und ausreichend
befestigt. Der AN muss bei der Verlegung sicherstellen,
dass mind. 5 cm vom Beton umschlossen sind. Bei
Ortbetondecken endet die Verkabelung in Betondecken-
bzw. Abzweigdosen. Bei Fertigteildecken werden die
Deckenauslässe von der Deckenunterseite gebohrt und mit
Deckenhaken versehen. Alle erforderlichen Bohrungen
sowie sämtliche Befestigungen sind in die
Einheitspreise einzurechnen. Bei Fertigteilen mit
erforderlichen Einlegearbeiten sind die Arbeiten im
Betonwerk vorzunehmen.

#### Titel 3.1 Haupt- und Steigleitungen

*Hinweis*
Hauptleitung

Die Haupt- und Steigleitungen sind nach Verlegeart und
Leitungslänge sowie nach der Vorsicherung (HAK) auf
Querschnitt zu prüfen und ggf. anzupassen.
Für die Haupt- und Steigleitungen ist eine
Mischkalkulation nach den unten angeführten
prozentualen Angaben durchzuführen:

Verlegeart A:  20%
Verlegeart B:  20%
Verlegeart C:  15%
Verlegeart D:  0%
Verlegeart E:  45%

**3.1.1 NYY-J 5x6 mm²**
NYY-J 5x6 mm², verlegen wie zuvor beschrieben
Menge: 40,000 m

**3.1.2 NYY-J 5x10 mm²**
NYY-J 5x10 mm², verlegen wie zuvor beschrieben
Menge: 50,000 m

**3.1.3 NYY-J 5x16 mm²**
NYY-J 5x16 mm², verlegen wie zuvor beschrieben
Menge: 370,000 m

**3.1.4 NYCWY 4x25/16 mm²**
NYCWY 4x25/16 mm², verlegen wie zuvor beschrieben
Menge: 20,000 m

**3.1.5 NYCWY 4x35/16 mm²**
NYCWY 4x35/16 mm², verlegen wie zuvor beschrieben
Menge: 20,000 m

#### Titel 3.2 Stromkreisleitungen

*Hinweis*
Mantelleitungen

Die Stromkreisleitungen sind nach Verlegeart und
Leitungslänge sowie nach der Vorsicherung (UV) auf
Querschnitt zu prüfen und ggf. anzupassen.

Verlegeart A: 10%
Verlegeart B: 15%
Verlegeart C: 50%
Verlegeart D:  5%
Verlegeart E:  20%

**3.2.1 NYM-J 3x1,5 mm²**
NYM-J 3x1,5 mm², verlegen wie zuvor beschrieben
Menge: 200,000 m

**3.2.2 NYM-J 3x2,5 mm²**
NYM-J 3x2,5 mm², verlegen wie zuvor beschrieben
Menge: 400,000 m

**3.2.3 NYM-J 5x1,5 mm²**
NYM-J 5x1,5 mm², verlegen wie zuvor beschrieben
Menge: 200,000 m

**3.2.4 NYM-J 5x2,5 mm²**
NYM-J 5x2,5 mm², verlegen wie zuvor beschrieben
Menge: 100,000 m

**3.2.5 Erdkabel NYY-J 3x1,5 mm²**
NYY-J 3x1,5 mm², verlegen wie zuvor beschrieben
Menge: 1400,000 m

**3.2.6 Erdkabel NYY-J 3x2,5 mm²**
NYY-J 3x2,5 mm², verlegen wie zuvor beschrieben.
Menge: 3200,000 m

**3.2.7 Erdkabel NYY-J 5x1,5 mm²**
NYY-J 5x1,5 mm², verlegen wie zuvor beschrieben
Menge: 1900,000 m

**3.2.8 Erdkabel NYY-J 5x2,5 mm²**
NYY-J 5x2,5 mm², verlegen wie zuvor beschrieben
Menge: 300,000 m

**3.2.9 J-Y(St)Y 2 x 2 x 0,8 mm²**
Innenkabel, J-Y (ST) Y 2 x 2 x 0,8 mm², Verlegeart, wie
zuvor beschrieben.
Menge: 200,000 m

**3.2.10 J-Y(St)Y 4 x 2 x 0,8 mm²**
Innenkabel, J-Y (ST) Y 4 x 2 x 0,8 mm², Verlegeart, wie
zuvor beschrieben.
Menge: 370,000 m

**3.2.11 A05RN-F 4G x 1,00 mm² Jalousieleitung schwarz**
Für den Anschluss von Jalousiemotoren etc.
Inkl. Adernendhülsen.
Menge: 700,000 m

**3.2.12 Ölflex 3x1,5 mm²**
Für den Anschluss von Heizungsmotoren, Fühler, Pumpen
etc.
Menge: 200,000 m

**3.2.13 Ölflex 5x1,5 mm²**
Für den Anschluss von Heizungsmotoren, Fühler, Pumpen
etc.
Menge: 200,000 m

*Hinweis*
Die Vorbereitung der Solarleitungen sind von den
jeweiligen Dachfläche bis zum Technikraum Standort in
Leerrohre einzuziehen. Dort werden die Leitungen über
Steigetrassen und Kabelrinnen zu den Technikraum
geführt. An den jeweiligen Austrittspunkten sind
bauseits vorhandenen Schwannenhälse, welche mir
Ringraumdichtungen abgedichtet werden.

**3.2.14 Solarleitung**
DC Verkabelung bis Technikraum Untergeschoss
Die DC Verkabelung ist dauerhaft UV-beständig
auszuführen.

- Feindrähtige Litze aus verzinkten CU-Drähten, gemäß
IEC 60228 Klasse 5
- Aderisolation: Polyolefin Co-Polymer
- Außenmantel: Polyolefin Co-Polymer
- Nennspannung DC: 1500 V Max., zulässige
Systemspannung 1800V, Bemessungsspannung DC: 1000 V,
Temperaturvergleich: -40°C - +90°C
Witterungs- /UV Beständigkeit gemäß HD 605/A1
Ozonbeständigkeit gemäß EN 50396
Halogenbeständigkeit gemäß EN 50267
Brandverhalten flammenwidrig nach IEC 60332-1-2

Bestehend aus:
1 x 6 mm²  Solarkabel (PV-1-F)

Liefern und installieren
Menge: 750,000 m

#### Titel 3.3 Verlegesysteme

*Hinweis*
Leerrohre

Allgemeine Installationshinweise Leerrohre
Für die Erschwernis bei schrittweisen Leerrohr- und
Leitungsverlegung in Sichtmauerwerk, Betonwänden und
Decke erfolgt keine besondere Vergütung. Es dürfen nur
Installationsrohre, die für die jeweilige Verlegeart
zugelassen sind verwendet werden. Bei langen Strecken
sind ausreichend Zugdosen vorzusehen. Alle in Beton
verlegten Rohre müssen so sorgfältig verlegt und
gesichert werden, dass nach Abnahme der Schalung die
Leitungen leicht eingezogen werden können. Auf
fugendichtes Abschließen der Stoß- und
Einführungsstellen ist besonders zu achten.
In alle Leerrohre müssen Zugdrähte eingezogen werden.
Für Stahlpanzer oder Kunststoffrohre ist, sofern nicht
separat aufgeführt, sämtliches Zubehör wie Muffen,
Endtüllen usw. einzurechnen.

Klassifizierung

Klassifizierung (Mindestanforderung Druckfestigkeit)

VDE:  0100 Teil 520, 0605
Beton:  3
Auf Putz:  2
Hohlwand/Auf Holz:  2 flammwidrig
Im Putz:  2
Estrich:  2
Heißasphalt:  3 flammwidrig
Bauliche Hohlräume:  2
Abgehängte Decken:  2
in Erde:  3
Außen  2 flammwidrig, UV-stabilisiert

Schlitze und Aussparungen:
Statik: keine Beeinträchtigung zulässig
Herstellung: nur Fräsung, kein Stemmen und
Schlagen
Schornsteinwangen: generell nicht zulässig

Biegsame Elektroinstallationsrohre

Elektroinstallationsrohr DIN EN 61386-22, Maße DIN EN
60423, nicht flammenausbreitend, aus Polyolefin,
einwandig, schwarz, gewellt, biegsam,
Klassifizierungscode 22322
Druckfestigkeit leicht, Mindestdruckfestigkeit: 320N/
5cm
Schlagfestigkeit leicht
Dauergebrauchs- und Installationstemperatur min. -15°C
max. +90°C, verlegen

Zulässige Verlegungsarten:
auf / im / unter Putz, auf Holz, Fertigbauweise.

Es ist eine Mischkalkulation nach den unten angeführten
prozentualen Angaben durchzuführen:

Unterputz mit Mauerschlitz: 20%

Aufputz auf Steigetrasse: 80%

Aufputzmontage

Kunststoffinstallationsrohr starr

Elektroinstallationsrohr in Stangen zu 3 m, DIN EN
61386-21, Maße DIN EN 60423, nicht flammenausbreitend,
aus PVC-U, einwandig, glatt, starr, angeformte Muffe,
Klassifizierungscode 33411, Druckfestigkeit mittel,
Mindestdruckfestigkeit 750N/5cm Schlagfestigkeit mittel
Dauergebrauchs- und Installationstemperatur min. -25°C
max. +60°C

Zulässige Verlegungsart:
Verlegen offen, auf Putz mit Klemmschellen (Quick).

Im Außenbereich geschlossen auf Putz mit
Abstandsschellen (Quick).

Sämtliches Zubehör wie Muffen Bögen, Distanzhülsen bei
Deckendämmung, Zugdraht und Quickschellen sind ebenso
in die Einheitspreise einzukalkulieren wie das bei der
Verlegung erforderliche Klein- und Befestigungsmaterial
wie Schrauben, Dübel usw.

Es ist eine Mischkalkulation nach den unten angeführten
prozentualen Angaben durchzuführen:

Aufputz:  90%

Aufputz geschlossen: 10%

Verzinktes Stahlrohr / Alurohr
Elektroinstallationsrohr in Stangen zu 3 m, DIN EN
61386-21, Maße DIN EN 60423, nicht flammenausbreitend,
aus Stahl oder Alu, verzinkt EN ISO 1461
(feuerverzinkt),
einwandig, glatt, starr, Gewinde beidseitig,
Klassifizierungscode 55571, Druckfestigkeit sehr
schwer, Schlagfestigkeit sehr schwer, Dauergebrauchs-
und Installationstemperatur min. -45°C max. +400°C
Stahlpanzerrohr für schwere Druckbeanspruchung,
Stahlpanzerrohr feuerverzinkt Verlegeart mit Abstand-
oder Bügelschellen (Schellenabstand < 80 cm).

Zulässige Verlegungsart:
Verlegen offen, auf Putz mit Abstand- oder
Bügelschellen. Im Außenbereich oder wenn angegeben
geschlossen Aufputz mit Abstand- oder Bügelschellen

Sämtliches Zubehör wie Muffen, Bögen, Endtüllen,
Zugdraht und Befestigungsmaterial sind ebenso in die
Einheitspreise einzukalkulieren wie das bei der
Verlegung erforderliche Klein- und Befestigungsmaterial
wie Schrauben, Dübel usw.

Es ist eine Mischkalkulation nach den unten angeführten
prozentualen Angaben durchzuführen:

Aufputz:  90%

Aufputz geschlossen: 10%

Installationskanal

Elektro-Installationskanal-System LF als
Leitungsführungskanal, bestehend aus
Unterteil, anstellbaren Kabelhalteklammern und
Oberteil. Erdungsbrücken. Sämtliche vertikale und
horizontale Richtungsänderungen sind mit
handelsüblichen Formteilen auszuführen, offene
Kanalenden sind mit aufsteckbaren Endplatten zu
verschliessen.

Sämtliche Kanalausschnitte, Formstücke, Endplatten und
Distanzhülsen bei Deckendämmung sind ebenso in die
Einheitspreise einzukalkulieren wie das bei der
Verlegung erforderliche Klein- und Befestigungsmaterial
wie Schrauben, Dübel usw.

Kabeltrassen und Hilfskonstruktionen

Kabeltrassen (Rinnen oder Wannen) sind verwindungs- und
biegefest auszulegen, eine Belastung von mindestens
150kg/m ist einzuhalten. Der Befestigungsabstand für
die Trägerstiele bzw. Wandausleger darf maximal 1,50m
betragen. Die Rinnen sind feuerverzinkt, Schrauben,
Befestigungs- und Verbindungsteile galvanisch verzinkt
auszuführen und mit in die Einheitspreise einzurechnen,
ebenso wie Abzweige, Verjüngungen, Bögen, Etagen,
Zubehör, Klein-, Befestigungsteile, Distanzhülsen bei
Deckendämmung, Kantenschutz und Erdungsbrücken.
Sämtliche vertikale und horizontale Richtungsänderungen
sind mit handelsüblichen  Formteilen auszuführen.
Schnittstellen sind kalt zu verzinken.

An allen Verbindungstellen sind die Trassenteile gemäß
dem Querschnitt der Erdung der Trasse miteinander zu
verbinden. Die Trassen sind mit der Belegung dauerhaft
zu kennzeichnen. An allen endenden Konstruktionsteilen
sind Kunststoffschutzkappen anzubringen. Bei der
Befestigung in Beton ist Rücksprache mit dem Statiker
zu nehmen, es sind baurechtlich zugelassene Dübel
einzusetzen, Druck- und Zugzonen sind zu beachten. Vor
der Materialbestellung sind die genaue Trassenführung
und die Maße am Bau eigenverantwortlich zu prüfen. Die
Trassenführung ist mit anderen Gewerken zu
koordinieren.

Hängestiel / Wandausleger

Hängestiele / Wandausleger feuerverzinkt, stufenlos
verstellbar an alle I-, U-, T-Profile oder an Wand, zur
Aufnahme von Kabelpritschen, einschlieslich
mit geeignetem Befestigungsmaterial.

Stiele, Ständer, Kopfplatten aus H-, U- oder T-Profil
vollwandig als Wand-, Mittel- oder Hängestiel zur
Aufnahme von Auslegern mit Kopfplatte, Platten 5 mm
dick, mit 4 Langlöchern, komplett betriebsfertig an
Beton angebracht oder an Stahlkonstruktion mit
Spezialschellen (Cady- Schellen) oder Spezialklemmen,
oder geschweißt an Stahlkonstruktion (H-, T-, U-Profil,
usw.) bzw. Spezialschellen mit Gewindestange an
Trapezblech.

C-Profilschiene

C-Profilschiene, gelocht, tauchfeuer-verzinkt
nach DIN EN ISO 1461, komplett mit Bügelschellen
bestückt unter Berücksichtigung der Schellenabstände,
zur Befestigung der Kabel und Leitungen an der
Steigetrasse als Einzelkabel oder Bündel, mit
Kunststoffeinlage an der Schiene und der Schelle als
Quetschschutz, Schrauben mit Schlitz und Sechskant für
Gabelschlüssel, komplett montiert pro Sprosse, montiert
im Sprossenabstand von 300 mm

- Abmessung B x H: 30 x 15 mm
- Schlitzweite:  16 mm
- Materialstärke: 1,5 mm
- inkl. Bügelschelle

**3.3.1 Elektroinstallationsrohr EN 25**
Elektroinstallationsrohr DIN EN 61386-22, nicht
flammenausbreitend, aus Kunststoff, gewellt, biegsam,
Außendurchmesser 25 mm,
Klassifizierungscode 22322, Druckfestigkeit leicht
320N,
Dauergebrauchs- und Installations-Temperatur min. -15°C
max. +105°C, verlegen unter Putz. UV-Stabillisiert.
Menge: 1800,000 m

**3.3.2 Kunstoffpanzerrohr starr EN 25**
Elektroinstallationsrohr DIN EN 61386-21, Maße DIN EN
60423, nicht flammenausbreitend, aus Kunststoff,
100% halogenfrei nach DIN VDE V
0604-2-100, rauschgasarm
DIN EN 61304-2, einwandig, glatt, starr, angeformte
Muffe, Außendurchmesser 25 mm, Klassifizierungscode
33541, Druckfestigkeit mittel, Schlagfestigkeit mittel,
Dauergebrauchs- und Installationstemperatur min. -45°C
max. +120°C, verlegen geschlossen, einschl.
Muffe/Bogen, auf Putz, mit Abstandhalter.
inkl. Einbau.
Menge: 90,000 m

**3.3.3 Kunstoffpanzerrohr starr EN 32**
Elektroinstallationsrohr DIN EN 61386-21, Maße DIN EN
60423, nicht flammenausbreitend, aus Kunststoff,
100% halogenfrei nach DIN VDE V
0604-2-100, rauschgasarm
DIN EN 61304-2, einwandig, glatt, starr, angeformte
Muffe, Außendurchmesser 32 mm, Klassifizierungscode
33541, Druckfestigkeit mittel, Schlagfestigkeit mittel,
Dauergebrauchs- und Installationstemperatur min. -45°C
max. +120°C, verlegen geschlossen, einschl.
Muffe/Bogen, auf Putz, mit Abstandhalter.
inkl. Einbau.
Menge: 40,000 m

**3.3.4 Leitungsführungskanal 40/60 PVC**
Leitungsführungskanal aus PVC LF 40x60mm reinweiß

Elektro-Installationskanal-System Leitungsführungskanal
aus Kunststoff nach DIN EN 50085-1 zur
Leitungsverlegung. Kanalunterteil/-oberteil mit
Trennwand-Einbaumöglichkeit, einrastbar, mit
vorgestanzter Bodenlochung im Abstand von 125 mm, mit
vormontierten Kupplungen zur einfachen Ausrichtung bei
Ein-Mann-Montage und vormontierte anstellbaren
Rückhalteklammern.

Hinweis: Schall- und Brandschutz-Maßnahmen sind
fachgerecht auszuführen.

Kanalhöhe: 40 mm
Kanalbreite: 57 mm
Werkstoff: PVC
Halogenfrei: nein
Farbe: reinweiß
Länge: 2000 mm
Anzahl steckbare Trennwände: 1
Klammern pro Meter: 2
Kanalverbindung: Vormontierte Kupplungen
Abstand Bodenlochung in Kanalrichtung: 125 mm Lichter/
innerer Querschnitt: 1500 mm²
Max. Leitungsbelegung Ø 11 mm -
Füllgrad 0.5: 7
Schutzfolie: Nein
Menge: 16,000 m

**3.3.5 Profilschiene**
Mittlere C-Profilschiene zur Kabelverlegung, in
Verbindung mit Bügelschellen mit Hammerkopf-Fuß. Auch
verwendbar als Abhängekonstruktion für
Kabeltragsysteme.

Material: Stahl
Oberfläche: bandverzinkt
Abmessung BxH: 35 x 18 mm
Materialstärke: 1,25 mm
Schlitzweite: 17 mm

Belastungwerte (statische Werte):
Statischer Wert A: 0,876 cm²
Statischer Wert ly: 0,406 cm4
Statischer Wert lz: 1,807 cm4
Statischer Wert Wy: 0,413 cm³
Statischer Wert Wz: 1,033 cm³
inkl. ablängen, Zinkspray am abgeschnittenen Ende sowie
klein- Befestigungsmaterial, Bügelschellen und Einbau.
Menge: 22,000 m

**3.3.6 Aufputz Verbindungsdosen lichtgrau**
Verbindungsdosen
85 x 85 x 37 mm
Verbindungsdose nach DIN EN 60670 (VDE 0606), 12
Einführungen, 3 Bodeneinführungen, komplett mit
Lochwerkzeug und Verschlussstopfen, mit außenliegenden
Befestigungsstellen
Menge: 25,000 St

**3.3.7 Aufputz Verbindungsdosen lichtgrau**
Verbindungsdosen
85 x 130 x 37 mm
Verbindungsdose nach DIN EN 60670 (VDE 0606), 16
Einführungen, 3 Bodeneinführungen, komplett mit
Lochwerkzeug und Verschlussstopfen, mit außenliegenden
Befestigungsstellen
Menge: 13,000 St

**3.3.8 Kabelklammer bis zu 16 Leitungen**
Kabelklammer bis zu 16 Leitungen

komplett liefern und betriebsfertig montieren
Menge: 80,000 St

**3.3.9 Geräte-Verbindungsdosen für Rolllädenmotoren**
Geräte-Verbindungsdose für Rolllädenmotoren

· mit 4 Schraubdomen und 2 Spreizkrallenfeldern
· Maße nach DIN 49073
· für Rohre M20/M25

komplett liefern und betriebsfertig montieren
Menge: 69,000 St

*Hinweis*
Kabelträger, allgemeine Beschreibung

Der Leistungsumfang umfasst die vollständige Lieferung
inkl. aller Hängestiele, Tragarme, Wandausleger und
Klein- und Befestigungsmaterialien und die fachgerechte
Montage. Die zulässige Spannweite ist unter
Berücksichtigung der Lasten nach Vorgabe Hersteller
einzuhalten. Der statische Nachweis ist vorzulegen. Bei
größeren Spannweiten sind Seilverspannungen in der
Mitte einzurechnen.

Es sind grundsätzlich nur feuerverzinkte Teile zu
verwenden, deren Zinkauflage mindestens 70 µm nach DIN
ISO 1461beträgt. Die Materialstärken und
Befestigungshinweise der Hersteller sind zu beachten.
Hängestiele, Querträger, Wandausleger, Dübel, Schrauben
sowie Verbindungsmaterial sind in die Einheitspreise
einzukalkulieren. Alle Richtungsänderungen,
Ausklinkungen, Unterbrechungen und Formteile, wie
Vertikalbögen, Horizontalbögen, T-Stücke, Kreuzungen,
sowie der Kantenschutz an den Stielen sind in die
Positionen einzurechnen. Sie werden durchgemessen.
Hierfür werden keine Zuschläge anerkannt.

Alle Kabelbahnen sind inkl. Metall-Trennstege
anzubieten. Nutzung der Kabelbahnbreite:  ca. 3/4  für
Starkstrom ca. 1/4 für Schwachstrom
Die Aufteilung ist vor Montage örtlich abzustimmen.

Die Verlegung erfolgt nach den anerkannten Regeln der
Technik. Eine Nachinstallation muß möglich sein.

**3.3.10 Kabelrinne 200/60 mm**
gelocht, aus Stahl, feuerverzinkt DIN 17162 Teil 1,
Zinkauflagegruppe 275 oder DIN 50976,
in mittelschwerer Ausführung, mit Spezial- Lochprägung
zur Bodenverstärkung und gratloser Kabelauflagefläche,
Seitenhöhe 60 mm, Nennbreite 200mm, einschließlich
Stoßstellenverbindern und Befestigungsmaterial. In der
Position sin folgende Bauteile zu berücksichtigen:
Kleinteile und Befestigungsmaterial entsprechend den
oben genannten Belastungswerten.
Einschließlich Ablängen der Rinne je nach
Verwendungslängen.

Befestigt an Betonkonstruktion
Menge: 85,000 m

**3.3.11 Kabelrinne 300/60 mm**
gelocht, aus Stahl, feuerverzinkt DIN 17162 Teil 1,
Zinkauflagegruppe 275 oder DIN 50976,
in mittelschwerer Ausführung, mit Spezial- Lochprägung
zur Bodenverstärkung und gratloser Kabelauflagefläche,
Seitenhöhe 60 mm, Nennbreite 300mm, einschließlich
Stoßstellenverbindern und Befestigungsmaterial. In der
Position sin folgende Bauteile zu berücksichtigen:
Kleinteile und Befestigungsmaterial entsprechend den
oben genannten Belastungswerten.
Einschließlich Ablängen der Rinne je nach
Verwendungslängen.

Befestigt an Betonkonstruktion
Menge: 44,000 m

**3.3.12 Trennsteg für Kabelrinne**
für Rinnen aus Stahl, bandverzinkt nach DIN EN 10147.
Seitenhöhe: 60 mm
in der position sind Kleinteile und
Befestigungsmaterial zu berücksichtigen.
Einschließlich Ablängen des Trennsteges je nach
Verwendungslängen.
Menge: 40,000 m

**3.3.13 Wand- und Stielausleger 210 mm**
aus Stahl, feuerverzinkt DIN 50976
Tragfähigkeit: bis 1,5 kN
Nennlänge: 210 mm
einschließlich systembedingtem Zubehör und
Befestigungsmaterial liefern und an Wand oder
Hängestiel montieren.
Menge: 70,000 St

**3.3.14 Wand- und Stielausleger 310 mm**
aus Stahl, feuerverzinkt DIN 50976
Tragfähigkeit: bis 1,5 kN
Nennlänge: 310 mm
einschließlich systembedingtem Zubehör und
Befestigungsmaterial liefern und an Wand oder
Hängestiel montieren.
Menge: 37,000 St

**3.3.15 Hängestiel 500 mm**
aus Stahl, feuerverzinkt DIN 50976, als Hängestiel aus
U-Profil, Stiellänge: 500mm, mit angeschweister
Kopfplatte einschließlich systembedingtem Zubehör und
bauartzugelassenem.

Befestigungsmaterial liefern und befestigt an folgende
Untergründe:

Befestigt an Betonkonstruktion.

Das Stielende wird mit einer Schutzkappe überzogen,
einschließlich Ablängen der Stiele je nach
Verwendungslängen.
Menge: 107,000 St

**3.3.16 Kabelrinnen T-Stück für Kabelrinne 60/200**
Form- und Zubehörteile für Kabelrinne aus Stahl,
feuerverzinkt DIN 17162 Teil 1, Zinkauflagegruppe 275
oder DIN 50976
Seitenhöhe: 60 mm
Nennbreite: 200
als T-Stück starr mit integriertem
Stoßstellenverbinder einschließlich aller
Befestigungsschrauben liefern und an der Kabelrinne
montieren.
Menge: 1,000 St

**3.3.17 Kabelrinnen T-Stück für Kabelrinne 60/300**
Form- und Zubehörteile für Kabelrinne aus Stahl,
feuerverzinkt DIN 17162 Teil 1, Zinkauflagegruppe 275
oder DIN 50976
Seitenhöhe: 60 mm
Nennbreite: 300
als T-Stück starr mit integriertem
Stoßstellenverbinder einschließlich aller
Befestigungsschrauben liefern und an der Kabelrinne
montieren.
Menge: 5,000 St

**3.3.18 Kabelrinnenbogen 90° für Kabelrinne 60/200**
Form- und Zubehörteile für Kabelrinne aus Stahl,
feuerverzinkt DIN 17162 Teil 1, Zinkauflagegruppe 275
oder DIN 50976
Seitenhöhe: 60 mm
Nennbreite: 200
als Kabelrinnenbogen starr 90° mit integriertem
Stoßstellenverbinder einschließlich aller
Befestigungsschrauben liefern und an der Kabelrinne
montieren.
Menge: 7,000 St

**3.3.19 Kabelrinnenbogen 90° für Kabelrinne 60/300**
Form- und Zubehörteile für Kabelrinne aus Stahl,
feuerverzinkt DIN 17162 Teil 1, Zinkauflagegruppe 275
oder DIN 50976
Seitenhöhe: 60 mm
Nennbreite: 300
als Kabelrinnenbogen starr 90° mit integriertem
Stoßstellenverbinder einschließlich aller
Befestigungsschrauben liefern und an der Kabelrinne
montieren.
Menge: 8,000 St

#### Titel 3.4 Einlegearbeiten Elektroinstallation

*Hinweis*
Einlegearbeiten Elektroinstallationen
Die Einlegearbeiten sind von einem Elektro-Fachbetrieb
auszuführen.

Bei der Kalkulation der Einlegearbeiten müssen folgende
Punkte berücksichtigt werden:

Koordination mit dem Rohbauer, mehrmaliges Anfahren
zur Baustelle entsprechend dem Baufortschritt,
teilweise geringe Mengen pro Einlege-Etappen
Abnahme der Einlegearbeiten vor dem Vergießen durch die
örtliche Bauleitung.

**3.4.1 Geräte-Verbindungsdose**
Geräte-Verbindungsdose nach DIN EN 60670-1 und
DIN 49073, aus Kunststoff,
Einbauöffnung Durchmesser 60 mm, Einbautiefe 95 mm,
Schutzart IP 3X DIN EN 60529,
Feuerbeständigkeit 650°C,
1-teilig mit angespritztem Frontteil,
mit Montageklemmen zur Befestigung an der Bewehrung
und Montageklammern zur Vorfixierung, für die
Installation zur Gegenschalung ohne Abstützung,
mit zwei integrierten Frontteilen, für
Betonüberdeckungen 20 mm bis 60 mm,
für 6 Kabel oder Rohre bis Durchmesser 25 mm,
anreihbar im Kombinationsabstand von 71 mm,
vollisolierter Leitungsübergang bei Kombinationen
inkl. Einbau.
Menge: 288,000 St

**3.4.2 Elektroinstallationsrohr EN 25**
Elektroinstallationsrohr DIN EN 61386-22, Maße DIN EN
60423, nicht flammenausbreitend, aus Kunststoff mit
Kunststoffmantel, 100% halogenfrei nach DIN VDE V
0604-2-100, rauchgasarm DIN EN 61034-2, mit
hochgleitfähiger Innnschicht, mit durchgehenden weißen
Farbstreifen, doppelwandig, innen gewellt, außen glatt,
biegsam, Außendurchmesser 25 mm, Klassifizierungscode
33532, Druckfestigkeit mittel, Schlagfestigkeit mittel,
Dauergebrauchs- und Installationstemperatur min. -45°C
max. +105°C, verlegen in Beton.
inkl. Einbau.
Menge: 210,000 m

#### Titel 3.5 Installationsmaterial Unterputz

*Hinweis*
Vorbemerkungen

Dieser Titel umfasst die Lieferung und betriebsfertige
Montage von Installationsmaterial einschließlich
Anschließen der Kabel und Leitungen.
Als allgemeine Richtlinie für die Einbauhöhe von
Schaltern und Steckdosen gelten, gemäß DIN 18015 Teil
3, falls in den Plänen oder von der Bauleitung /
Bauherr keine anderen Angaben gemacht werden.
Auf Wunsch sind Muster der angebotenen und zur
Verwendung kommenden Geräte kostenlos vorzulegen. Alle
Geräte müssen den anerkannten Regeln der Technik (VDE
o. gleichwertig) entsprechen, Funkentstörgrad N. Sie
sind gemäß der angegebenen Befestigungs- bzw.
Montageart komplett betriebsfertig geliefert, montiert,
angeschlossen und beschriftet anzubieten,
einschließlich allem Klein- und Befestigungsmaterial
wie Dübel, Schrauben, Schellen, Nägel usw. sowie der
maßgerechten Montage (z.B. auf Fliesenkreuz usw.). Bei
Drehstromanschlüssen ist das Drehfeld zu prüfen. Die
fachgerechte Installation (z.B. nach den VDE
Norm) ist durch ein Abnahmeprotokoll
schriftlich nachzuweisen und mit den
Revisionsunterlagen zu übergeben.
Schalterdosen für Mauerwerk sowie Hohlwand sind in
dieser Position miteinzukalkulieren und werden nicht
gesondert vergütet. Ebenso sind Rahmen und Wippen mit
in der jeweiligen Position miteinzukalkulieren, da
diese nicht separat aufgeführt werden. In Räumen mit
Wandfliesenbelag sind alle Auslässe, Schalter,
Steckdosen, usw. exakt auf das Fliesenkreuz zu setzen
in Abstimmung mit dem Fliesenleger
(Koordination ist in die Einheitspreise
einzukalkulieren). Sämtliches Installationsmaterial ist
vor der Bestellung bzw. Lieferung eigenverantwortlich
mit dem Bauherrn/ der Bauleitung abzustimmen.
Schraubbefestigung der Geräte einschließlich Fräs- bzw.
Stemmarbeiten und beiputzen in Mauerwerk sowie
notwendiger Putzausgleichsringe anzubieten. Die
Einbaudosen sind putzbündig einzubauen, überstehende
Einbaudosen, die nach dem Putzen noch gekürzt werden
müssen, sind nicht zulässig. Bei Schalter, KNX Schalter
und Steckdosen sind die geeigneten Einbaudosen, die
Abdeckungen und Rahmen anteilig in die Einheitspreise
mit einzukalkulieren. Einbaudose und Schalter bzw.
Steckdose sind miteinander zu verschrauben,
Krallenbefestigung ist nicht zulässig! Die vom
Hersteller geforderten Maßnahmen zur Einhaltung der
Schutzart sind zu beachten, z. B. M-Verschraubungen,
Würgenippel usw., sie werden von der Bauleitung
stichprobenartig überprüft! Signaldeckel für
alle Dosen und Kästen sind in den Einzelpreisen
enthalten. Schalter müssen im Sinne der
Arbeitsstättenverordnung zum Einbau einer Lampe/
Glimmlampe/LED geeignet sein.
Schalter und Steckdosen sind mit Verbindungsklemmen
nach DIN VDE 0632 (EN 60 669) für mindestens 2,5 mm²
auszuführen. Alle Schalter- / Gerätedosen sind als
Verbindungsdosen oder als Kaiser Klemmdosen, mindestens
63 mm tief auszuführen.

Die Installationen sollen über die Verbindungsdosen,
ohne zusätzliche Abzweig- Verbindungsdosen oder
Klemmkästen verdrahtet werden.
Alle genannten Forderungen sind einzukalkulieren

**3.5.1 Wippschalter Aus-Wechsel**
Wippschalter 10 AX 250 V ~
mit Federklemmen für starre Leiter bis 2,5 mm2
Verbindungsklemmen nach DIN VDE 0632 (EN 60 669) Ohne
"Befestigungskralle": Art.-Nr. mit "E", z.B. 506 EU.
Schalter in AUS-Stellung beleuchtbar durch Lampe Art.-
Nrn.: 90 bzw. 95 (230 V), 96-.. (Kleinspannung) bzw.
LED-Leuchte Art.-Nr.: 90-LED.. (230 V) bzw. 961248 LED.
. (Kleinspannung).

Ausführung: Universal Aus-Wechsel
Menge: 92,000 St

**3.5.2 Wippschalter Aus 2-pol.**
Wippschalter 10 AX 250 V ~
mit Federklemmen für starre Leiter bis 2,5 mm2
Verbindungsklemmen nach DIN VDE 0632 (EN 60 669) Ohne
"Befestigungskralle": Art.-Nr. mit "E", z.B. 506 EU.
Schalter in AUS-Stellung beleuchtbar durch Lampe Art.-
Nrn.: 90 bzw. 95 (230 V), 96-.. (Kleinspannung) bzw.
LED-Leuchte Art.-Nr.: 90-LED.. (230 V) bzw. 961248 LED.
. (Kleinspannung).

Ausführung: Aus 2-pol.
Menge: 23,000 St

**3.5.3 Wippschalter Kreuz**
Wippschalter 10 AX 250 V ~
mit Federklemmen für starre Leiter bis 2,5 mm2
Verbindungsklemmen nach DIN VDE 0632 (EN 60 669) Ohne
"Befestigungskralle": Art.-Nr. mit "E", z.B. 506 EU.
Schalter in AUS-Stellung beleuchtbar durch Lampe Art.-
Nrn.: 90 bzw. 95 (230 V), 96-.. (Kleinspannung) bzw.
LED-Leuchte Art.-Nr.: 90-LED.. (230 V) bzw. 961248 LED.
. (Kleinspannung).

Ausführung: Kreuz
Menge: 29,000 St

**3.5.4 Wippschalter Serien**
Wippschalter 10 AX 250 V ~
mit Federklemmen für starre Leiter bis 2,5 mm2
Verbindungsklemmen nach DIN VDE 0632 (EN 60 669) Ohne
"Befestigungskralle": Art.-Nr. mit "E", z.B. 505 EU.
Ausführung: Serien
Menge: 13,000 St

**3.5.5 Wippschalter, Doppel-Wechsel**
Doppel-Taster, 2 Wechsler (539U)
mit Schraubklemmen für starre und flexible Leiter bis
2,5 mm², Verbindungsklemmen nach DIN VDE 0632
(EN 60669)
Ohne "Befestigungskralle": Art.-Nr. mit "E", z.B.
539 EU
Ausführung: 2 Wechsler
Menge: 6,000 St

**3.5.6 Wippschalter mit Glimmlampen**
Wippschalter 10 AX 250 V ~
mit Federklemmen für starre Leiter bis 2,5 mm2
Verbindungsklemmen nach DIN VDE 0632 (EN 60 669) Ohne
"Befestigungskralle": Art.-Nr. mit "E", z.B. 505 EU.
Schalter ist in AUS-Stellung beleuchtet.(Glimmlampen
ohne Spannungsunterbrechung von vorne auswechselbar)

Ausführung: Ausschalter Glimmlampen Art.-Nr.: LED
Menge: 7,000 St

**3.5.7 Wippschalter Serien mit 2 Glimmlampen**
Wippschalter 10 AX 250 V ~
mit Federklemmen für starre Leiter bis 2,5 mm2
Verbindungsklemmen nach DIN VDE 0632 (EN 60 669) Ohne
"Befestigungskralle": Art.-Nr. mit "E", z.B. 505 EU.
Schalter ist in AUS-Stellung beleuchtet.(Glimmlampen
ohne Spannungsunterbrechung von vorne auswechselbar)

Ausführung: Serien mit 2 Glimmlampen Art.-Nr.: 94-LED
Menge: 6,000 St

**3.5.8 Taster Symbol "Klingel" mit Beschriftungsfeld**
Taster 10 AX 250 V ~
mit Federklemmen für starre Leiter bis 2,5 mm2
Verbindungsklemmen nach DIN VDE 0632 (EN 60 669) Mit
Zug-Einsatz Art.-Nr. 34 bzw. 34 KO5 in Zugtaster zu
verwandeln.Ohne "Befestigungskralle": Art.-Nr. mit "E",
z.B. 531 EU.
Beleuchtbar durch Lampe Art.-Nrn.: 90 bzw. 95 (230 V),
96-.. (Kleinspannung) bzw. LED-Leuchte Art.-Nr.: 90-
LED.. (230 V) bzw. 961248 LED.. (Kleinspannung).
Ausführung: 1-pol. Schließer
Inkl. Erstbeschriftung
Menge: 13,000 St

**3.5.9 Jalousie Schalter**
Jalousie-Wippschalter 10 AX 250 V ~
mit Federklemmen für starre Leiter bis 2,5 mm2
Verbindungsklemmen nach DIN VDE 0632 (EN 60 669) mit
Umkehrsperre (= ein zu schnelles Umschalten
der Laufrichtung wird sicher verhindert)

Ausführung: Schalter 1-pol. (1 Antrieb)
Menge: 69,000 St

**3.5.10 Jalousie Taster**
*** Bedarfsposition ohne GB
Jalousie-Wipptaster 10 AX 250 V ~
mit Federklemmen für starre Leiter bis 2,5 mm2
Verbindungsklemmen nach DIN VDE 0632 (EN 60 669) mit
Umkehrsperre (= ein zu schnelles Umschalten
der Laufrichtung wird sicher verhindert)

Ausführung: Taster 1-pol. (1 Antrieb)
Menge: 69,000 St

**3.5.11 Schuko Steckdose 16 A 250 V ~**
SCHUKO Steckdose 16 A 250 V ~
mit Federklemmen für starre und unbehandelte flexible
Leiter bis 2,5 mm2 Verbindungsklemmen nach DIN VDE 0620
Ohne "Befestigungskralle": Art.-Nr. mit "N", z.B. ..
1520 N.. Tragring, Krallen und Krallenschrauben sind
über eine Erdungsschiene in die Schutzmaßnahme
eingebunden.
Maße: 55 x 55 mm
Material: Duroplast
Menge: 445,000 St

**3.5.12 Schuko Steckdose mit Klappdeckel und Dichtungsflansch**
SCHUKO Steckdose 16 A 250 V ~
Duroplast (hochkratzfest) glänzend
mit Klappdeckel (mit Rückstellfeder)mit Federklemmen
für starre und unbehandelte flexible Leiter bis 2,5 mm2
Verbindungsklemmen nach DIN VDE 0620 Ohne
"Befestigungskralle": Art.-Nr. mit "N", z.B. ..1520 N..
Tragring, Krallen und Krallenschrauben sind über eine
Erdungsschiene in die Schutzmaßnahme eingebunden.
Mit Dichtungsflansch Art.-Nr.: 551 WU und
programmspezifischen "IP-44-Rahmen" ist der Schutzgrad
IP 44 gewährleistet.
Maße: 55 x 55 mm
Material: Duroplast
Menge: 13,000 St

**3.5.13 Herdanschlussdose**
Herd- und Gerateanschlussdose
UP mit 2 Ausgangen
und Steckklemmen
Herd- und Gerateanschlussdose zur
Unterputzmontage.
Mit bruchgeschutztem Deckel und
Schnappverschluss.
Fur die Verbindungen stehen 5 Steckklemmen
(3-fach) mit Losehebel fur starre
und flexible Leiter (ohne Ader Endhulse)
zur Verfugung.
Groser Anschlussraum.
Kabeleinfuhrung von jeder Seite moglich.
2 Kabeleinfuhrungen von unten mit
integrierter Zugentlastungen.
Schraub- und Krallenbefestigung fur 60er-
Unterputzdose. Dubelbefestigung mittels
zusatzlicher Locher in den Ecken.
Nennspannung: 450 V
Nennstrom: 24 A
Klemmen: Nennquerschnitt 2,5 mm2
Menge: 13,000 St

**3.5.14 Leitungsauslass mit Dichtungsflansch**
Leitungsauslass mit Zugentlastung
Duroplast (hochkratzfest) glänzend
(kpl. mit Tragring, Schraubbefestigung) Klemmbereich
für Leitungen von 3 x 1,5 mm2 bis 5 x 2,5 mm2
(Ø 7 bis 13 mm)
Material: Duroplast
Menge: 13,000 St

**3.5.15 Raumtemperaturregler "Öffner"**
Raumtemperaturregler "Öffner"
mit Federklemmen für starre Leiter bis 2,5 mm²
(Schraubbefestigung, ohne Befestigungskrallen) 1-pol.
Öffner 10 (4) A, AC 230 V ~, 50/60 Hz. Der in Klammern
gesetzte Wert gibt die induktive Belastung bei einem
cos ? von 0,6 an. Thermische Rückführung (N-Leiter
erforderlich) Schaltdifferenz ca. 0,5 K,
Temperaturbereich ca. +5 ... +30 °C separater Anschluss
für zeitgesteuerte Nachtabsenkung ca. 5 K mit Schalter
Ein-Aus und Kontroll-LED
Bei Erreichen der eingestellten Temperatur "öffnet" der
Kontakt.
Maße: 70 x 70 mm
Material: Duroplast
Menge: 62,000 St

**3.5.16 Teleskop-Gerätedose**
Teleskop-Gerätedose

Ausführung gemäß DIN 18015-5,
aus Kunststoff, Feuerbeständigkeit 650°C, halogenfrei
für die Befestigung von Schaltern, Steckdosen usw. an
Wärmedämmverbundsystemen (WDVS)
für Isolierstärke von 80 - 200 mm
Maße Gerätedose ( L x B x T) 68 x 70 x 50 mm
mit ausbrechbaren Seitenwänden zum Verbinden mit Kombi-
Gerätedosen mit Maßangaben auf Trägerarm
mit zwei Rohreinführungen M20 am Träger
Menge: 13,000 St

**3.5.17 Automatikschalter Universal Einbau 180°**
Funktionen direkt am Aufsatz

Erweiterung des Erfassungsbereiches in Kombination mit
Nebenstelle 3-Draht
Dauer-Ein, Dauer-Aus
Bedienung mit Nebenstelle 2- oder 3-Draht,
Drehnebenstelle oder Taster
Dimmeinsatz ist über Nebenstelle dimmbar
Zurücksetzen auf Werkseinstellung
Blende zum Einschränken des Erfassungsbereiches
Funktionen über Clever Config App

Helligkeitsschwelle einstellbar
Einstellen der Empfindlichkeit der PIR-Sensoren
Nachlaufzeit einstellbar
Dauer-Ein, Dauer-Aus
Ein oder Aus für 0,5 - 5 Stunden
Abschaltvorwarnung
Dynamische Nachlaufzeit
Anwesenheitssimulation
Alarmfunktion
Zeitschaltfunktion
Bediensperre
Reduzierte Basisempfindlichkeit
Automatische Sommer-/Winterzeitumstellung
Testbetrieb
Programmierung von bis zu 16 individuellen
Schaltzeitpunkten
In Kombination mit einem Schalteinsatz

Kurzzeitbetrieb
In Kombination mit einem Dimmeinsatz
Einschalten mit zuletzt eingestellter Helligkeit oder
gespeicherter Einschalthelligkeit
Einstellen der minimalen Helligkeit
Einstellen der maximalen Helligkeit
Hotelfunktion
Nachtlicht-Funktion
Farbe: polarweiß matt

Inkl. Einsatz
Menge: 18,000 St

**3.5.18 Präsenzmelder Einbau 360°**
Präsenzmelder Einbau 360°

Präsenzmelder mit ON/OFF Funktion zur
Beleuchtungssteuerung in gewerblichen Gebäuden und
Wohnhäusern, mittels der Erfassung sich bewegender
Personen. Zum Einbau in Hohlwänden oder abgehangenen
Decken mit einem Erfassungsbereich von 7m im
Durchmesser bei 2,5m Montagehöhe. Grundeinstellung
direkt am bereits eingebauten Gerät ohne Demontage
möglich oder optional über die Fernbedienung EE807.
Auswahl verschiedener Betriebsarten, wie Halbautomatik-
/Automatik-/Lern-/Tag-/Flur-/Büro-/Testmodus.
Einstellung von zwei Modis bei Spannungsunterbrechung,
sowie Aktiv/Passiv Schaltung zum aktivieren bzw.
deaktivieren des Lichtschwellwertes in der jeweiligen
Erfassungszelle. Ein/Ausschaltung über Taster oder
optional erhältliche Fernbedienung EE808 ebenso
möglich.

Betriebsspannung: 230 V~ +10%/-15%
Frequenz: 50/60 Hz
230 V Glüh- und Halogenlampen: 2300 W
230 V LED-Lampen: 23 x 23 W
Kompaktleuchtstofflampen: 23 x 23 VA
konventionelle Trafos: 1500 VA
Elektronische Trafos: 1500 W
Leuchtstofflampen
parallelkompensiert: 1000 VA
Nachlaufzeit, einstellbar: 1 min.1 h
Erfassungswinkel: 360 °
Empfohlene Montagehöhe: 2,5.3,5 m
Erfassungsfeld Ø, am Fußboden: ~ 7 m
Erfassungsfeld Ø, in
Schreibtischhöhe: ~ 5 m
Ansprechhelligkeit, einstellbar: ~ 5.1000 lx
Betriebstemperatur: -10.45 °C
Abmessungen (Ø x H): 78 x 70 mm
Einbauöffnung Ø: 60.63 mm
Einbau-Wandstärke: 10.28 mm
Verbindungsklemmen: nach IEC 60669-1
Farbe: polarweiß matt
Menge: 2,000 St

#### Titel 3.6 Installationsgeräte Aufputz

**3.6.1 Heizungsschalter Aus 3-polig**
Heizungsschalter 16 AX 400 V ~
Wippe mit Kennzeichnung I 0 mit roter
Kalotte und Glimmlampe mit Schraubklemmen für starre
und flexible Leiter bis 4 mm² Verbindungsklemmen nach
DIN VDE 0632 (EN 60 669)
Der Schutzgrad IP 44
Material: Thermoplast
Ausführung: Aus 3-pol.
Menge: 1,000 St

**3.6.2 Taster beleuchtet**
Taster 10 AX 250 V ~
mit neutralem Symbol (Art.-Nr.: 33 AN N)mit
Federklemmen für starre Leiter bis 2,
5 mm2Verbindungsklemmen nach DIN VDE 0632 (EN 60 669)
Beleuchtbar durch Lampe Art.-Nrn.: 90
Der Schutzgrad IP 44 ist gewährleistet.
Material: Thermoplast

Ausführung: 1-pol. Schließer
Menge: 1,000 St

**3.6.3 Steckdose mit Schalter**
Steckdose 16 A 250 V ~ mit Schalter Universal
Aus-Wechsel 10 AX 250 V ~ mit Federklemmen für starre
Leiter bis 2,5 mm² Verbindungsklemmen nach DIN VDE 0620
bzw. DIN VDE 0632 (EN 60 669) Gehäuse 75 x 151 x 58 mm,
2 Leitungseinführungen Schalter in AUS-Stellung.
Schutzgrad IP 44
Menge: 18,000 St

**3.6.4 Steckdose mit Sicherheitsschloss**
Steckdose mit Sicherheitsschloss und Schriftfeld
mit Sicherheitsschloss mit Schriftfeld 22 x 48 mm mit
Federklemmen für starre Leiter bis 2,5 mm²
Verbindungsklemmen nach DIN VDE 0620
Material: Thermoplast
Inklusive Beschriftung des Stromkreises..

Ausführung: mit 2 Schlüsseln (24 Schließungen)
Menge: 19,000 St

**3.6.5 Steckdose-Einfach**
Einfach-Steckdose
für waagerechte Montage, verdrahtet mit Federklemmen
für starre Leiter bis 2,5 mm² Verbindungsklemmen nach
DIN VDE 0620
Der Schutzgrad IP 44 ist gewährleistet.
Material: Thermoplast
Ausführung: 2 Leitungseinführungen
Ausführung: 1 Einzelabdeckungen
Menge: 28,000 St

**3.6.6 Steckdose-Zweifach**
Zweifach-Steckdose
für waagerechte Montage, verdrahtet mit Federklemmen
für starre Leiter bis 2,5 mm² Verbindungsklemmen nach
DIN VDE 0620
Der Schutzgrad IP 44 ist gewährleistet.
Material: Thermoplast
Ausführung: 2 Leitungseinführungen
Ausführung: 1 Einzelabdeckungen
Menge: 1,000 St

**3.6.7 Wandsteckdose 16A 5polig**
*** Bedarfsposition ohne GB
Wandsteckdose 16A 5p (3P+N+PE) 400V  6h IP44

Frequenz: 50 und 60Hz,
Technische Kennfarbe: rot
RAL 3000,  Gehäusegröße: 90x87 mm (HxB),
Kontaktträger/Kontakte: Der Kontaktträger ist aus
Polyamid. Die Kontakte sind Messing blank,
Maximaler Leiterquerschnitt: 4,0 qmm,
Gehäusematerial: Polyamid,
Anschlusstechnik: mit Schraubklemme,
Kabeleinführung:
1 x M25 oben,
Gerätefarbe: Gehäuseoberteil rot RAL 3000,
Kragen rot RAL 3000, Klappdeckel rot RAL 3000,
Gehäuseunterteil grau RAL 7035,
Gerätehöhe: 131 mm,
Gerätebreite: 87 mm, Gerätetiefe: 98 mm,
Phasenwender: nein,
Militärausführung: nein,
Befestigugnsart: Außenbefestigung,
Sonstige technische Eigenschaften: Die
Leitungseinführung ist einmal oben offen und einmal im
Boden verschlossen

Fabrikat: Bals
Typ: 100
oder gleichwertig

angebot. Fabrikat: .............................

Typ:.............................
Menge: 1,000 St

**3.6.8 Präsenzmelder**
Präsenzmelder mit einem potentialfreien Kontakt
Ausführung als Master-Gerät Ein Kanal zum Schalten von
Licht Erweiterung des Erfassungsbereiches mit Slave-
Geräten möglich Manuelles Schalten über Taster möglich
Weitere Funktionen über optionale Fernbedienung
einstellbar Werkseinstellung 10 min und 500 Lux.
Spannung : 110 - 240 V AC 50 / 60 Hz
  Erfassungsbereich : horizontal 360°
(Deckenmontage)  Reichweite : max. Ø 10 m quer max.
Ø 6 m frontal max. Ø 4 m sitzende Tätigkeit
  Überwachte Fläche
bei tangentialer Bewegung : 78 m² / 2,5 m Montagehöhe

  Montagehöhe min./max./empfohlen: 2 m / 5 m / 2,5 m
  Schutzart/-klasse : AP= IP20  / Klasse II UP= IP20
/ Klasse II DE= IP20  / Klasse II
  Umgebungstemperatur : -25 °C bis +50 °C
  Gehäuse :
Polycarbonat, UV-beständig
  Schaltleistung : 2300 W, cos f = 1 1150 VA,
cos f = 0,5  300 W LED max. Einschaltspitzenstrom Ip
(20 ms) = 165 A max. Einschaltspitzenstrom Ip (200 µs)
= 800 A
  Kontaktart
: 1x µ-Kontakt, potentialfreier Schließer/NO mit
vorlaufendem Wolfram-Kontakt

Nachlaufzeit : 15 s - 30 min, Impuls
  Einschaltschwelle : 10
- 2000 Lux
Menge: 10,000 St

**3.6.9 Bewegungsmelder für den Außenbereich**
Bewegungsmelder für den Außenbereich. 220°-
Flächenüberwachung für größere Hausfronten und Bereiche
des Hauses.
360°-Nahschutzzone (ca. 4 m Radius).Großer
Anschlussraum und Stecksystem.Durchschleifen möglich.
LED Funktionsanzeige zur schnellen Ausrichtung am
Montageort.Bedienelemente befinden sich geschützt unter
der leicht zugänglichen Abdeckplatte.Flexibel
verstellbarer Sensorkopf.Ausblenden einzelner
Linsenbereiche möglich. Wand- und Deckenmontage ohne
zusätzliches Zubehör. Befestigung an Außen-/Innenecken
und ortsfesten Rohren mit einem Montagewinkel.
Netzspannung: AC 230 V ±10 %, 50 Hz

  Glühlampen: AC 230 V, max. 2000 W

  Halogenlampen:
AC 230 V, max. 1200 W

Leuchtstofflampen: AC 230 V, 1200 W unkompensiert

  Kapazitive Last: max. 35 µF

  Max.
Schaltstrom: 16 A, AC 230 V, cos? = 1

  Erfassungswinkel: 220°

Reichweite: max. 12 m

  Anzahl
der Ebenen: 7

  Anzahl der
Zonen: 112 mit 448 Schaltsegmenten

  Lichtfühler: stufenlos von 3-1000 Lux

Zeit: 1 s bis ca. 8 min in 6 Stufen

  Neutralleiter:
erforderlich
Menge: 4,000 St

### Bereich 4 445 Beleuchtungsanlagen

#### Titel 4.1 Leuchtenlieferung und -montage

*Hinweis*
Dieser Titel umfasst die betriebsfertige Lieferung der
Leuchten einschl. Leuchtmittel, komplette
Montage, das Herstellen von betriebsfertigen
Anschlüssen und das Bestücken der Leuchten.
In die Einheitspreise ist, neben der Montage die
komplette Lieferung einzukalkulieren, insbesondere die
termingerechte Anlieferung der Leuchten, einschließlich
Fracht und Verpackung, Verbringen zum Montageort,
Auspacken, Rücknahme bzw. Beseitigung des
Verpackungsmaterials. Angaben über bauseitige
Leistungen (Lichtgräben, Unterkonstruktionen,
Aussparungen, usw. in abgehängten Decken) in Form von
Zeichnungen sind rechtzeitig kostenlos den anderen
Gewerken zu machen. Die endgültigen Leuchtenstückzahlen
und Typen sind vom Auftragnehmer aus den genehmigten
und letztgültigen Montagezeichnungen zu ermitteln und
mit der Bauleitung vor Ort abzustimmen.
Bei allen Leuchten erfolgt die Leitungseinführung
entsprechend der Schutzart, z. B. mit M-
Verschraubungen. Die Vorschaltgeräte für 235/240 V sind
in der Leuchte untergebracht, brummfrei,
kurzschlussfest gekapselt
und für mindestens 40°C Umgebungstemperatur ausgelegt,
Alle Aufbauleuchten haben F-Kennzeichnung und sind für
direkte Montage auf oder an normal bzw. leicht
entflammbaren Stoffen nach DIN 4102 geeignet.
Abtransportieren der Verpackungsmaterialien,
Beistellung allen Montage-Kleinmaterials wie Schrauben,
Dübel, Deckenhaken usw. sowie alle Hilfsmittel sind vom
Auftragnehmer selbst beizustellen und in die
Einheitspreise einzukalkulieren. Auf Wunsch sind Muster
der zur Verwendung gelangenden Geräte dem Bauherrn
kostenlos vorzulegen bzw. zu montieren. Alle Leuchten
sind mit EVG auszuführen. Alle spannungsführenden Teile
in der Leuchte sind berührungssicher (VDE 0106 Teil
100) abzudecken, so dass betriebsmäßigen Auswechseln
der Lampe der Laie nicht an spannungsführende Teile
gelangen kann. Gegebenenfalls sind zusätzliche
Maßnahmen an der vom Hersteller gelieferten Leuchte
vorzusehen, um dies zu gewährleisten. Konstruktiven
Forderungen von Seiten des Deckenlieferanten sind, ohne
Mehrpreis, Rechnung zu tragen. Nicht sofort und ohne
weiteres erkennbare Mängel (wie Lackschäden, defekte
Gläser, brummende Vorschaltgeräte, usw.) sind auch nach
der Ab- bzw. Übernahme durch den Auftraggeber kostenlos
zu beseitigen. Haben Leuchten lange Lieferzeiten, muss
der Auftragnehmer rechtzeitig auf die Festlegung der
Leuchten dringen, Kosten die durch verspätete Lieferung
von Leuchten entstehen, werden dem Auftragnehmer an der
Schlussrechnung abgezogen. Alle genannten Forderungen
sowie die Leuchtmittel sind in die Einheitspreise mit
einzukalkulieren.

**4.1.1 TYP 1 LED-Feuchtraumanbauleuchte**
Feuchtraumanbauleuchte. Armatur Kunststoff
(Polycarbonat). Innenliegende Halterung Stahlblech weiß
lackiert. Dichtung zwischen Gehäuse und Diffusor aus
alterungsbeständigem PU (Polyurethan)-Schaum. Diffusor
Kunststoff (PMMA). Diffusor spritzgegossen,
innenprismatisch und UV-beständig. Befestigung des
Diffusors durch Halteclips aus Edelstahl.
Lichtverteilung symmetrisch. Homogene Ausleuchtung.
Montagefreundlich durch Schnellbefestigungsklammern aus
Edelstahl.

Lieferbare Farbe: grau
Länge L:1573 mm
Breite B:96 mm
Höhe H:100 mm
Gewicht: 2.35 kg
Leuchtmittel: LED
Farbtemperatur: 4000K
Farbwiedergabeindex Ra:80
Lebensdauer: 50000 h (L80/B10)
Bemessungsleistung: 34 W
Bemessungsleuchtenlichtstrom: 4150 lm
Blendungsbewertungsindex UGR (4H 8H) 1:23.5
Farbtemperatur: 4000 K
Leuchtenlichtausbeute: 123 lm/W
Lichtaustritt: direkt
Lichtverteilung: symmetrisch
Betriebsgerät: Konverter
Spannung: 220 - 240 V / 50 - 60 Hz
Leistungsfaktor: 0.98
Schutzklasse: I
Leuchten an Sicherung B10A:21
Leuchten an Sicherung B16A:34
Leuchten an Sicherung C10A:35
Leuchten an Sicherung C16A:57
Einschaltstrom / Einschaltzeit: 16 A / 100 µs
Ripplestrom / Flicker: 5
Klirrfaktor (THD):10
Schutzart: IP 66
Umgebungstemperatur kombiniert: 25 °C
Schlagschutz: IK03 (Schlagschutz 0,35 Joule)
Glühdrahtprüfung: 650°C - 30 Sekunden
Sicherheitszeichen: D-Zeichen, F-Zeichen
Sonstige Zeichen: WEEE-Zeichen
EEK:A++
Menge: 27,000 St

**4.1.2 TYP 2 LED Deckenleuchte Aufbauleuchte**
Deckenleuchte Aufbauleuchte

Schutzart: IP40 IK03
Schutzklasse: I
Spannung: 220 - 240 V /: 50 - 60Hz
Halterung Metall pulverbeschichtet. Befestigung der
Abdeckung mit
Druckverschluss. Abdeckung Kunststoff (PMMA) opal.

Sichtfarbe: weiß
Montageart: Deckenanbau Wandanbau
Lampe: LED 21W, ohne Sockel 3000K Ra: 83
Schaltungsart Lampe 1: Betriebsgerät nicht notwendig
Maße: ca. D: 360mm H: 100mm
Sicherheitszeichen: F-Zeichen
Leuchtenlichtstrom: 1.850 lm
Systemleistung: 21W,
Ausstrahlwinkel kombiniert: 115°
Leuchtenanzahl B10: 82
Leuchtenanzahl B16: 132
Leuchtenanzahl C10: 82
Leuchtenanzahl C16: 132
Einschaltstrom: 0,10 A
UGR 4H 8H quer (C0): 20
Lebensdauer Lampe 1: 50.000 h
Ausfallrate Lampe 1: L70/B10
Energie Effizienz LED: A+
EEK Lampe eingebaut: A+
McAdam Ellypsen/SDCM 1: 3
Menge: 26,000 St

**4.1.3 TYP 3 LED Wandleuchte**
Wandleuchte

Abgeblendetes Licht. LED, 4,9 W Leuchten-
Anschlussleistung, Leuchten-Lichtstrom 230 lm,
Farbtemperatur 3000 K. Farbwiedergabeindex (CRI) > 90.
Mit austauschbarem BEGA LED-Modul mit
Übertemperaturschutz und einer Lebenserwartung von
mindestens 50.000 Betriebsstunden. 20-jährige
Nachliefergarantie auf das LED-Modul und die
Verschleißteile.

Ultimate Driver LED-Netzteil 220-240 V, 0/50-60 Hz.
Schutzart IP 65.
Leuchte aus Aluminiumguss,
Beschichtungstechnologie Unidure,
Farbe Grafit.
Sicherheitsglas weiß.
Abmessungen: 200 x 55 x 120 mm.
Menge: 21,000 St

**4.1.4 TYP 4 LED Ovalleuchte**
Robuste Kunststoff-LED-Ovalleuchte im flachen Design.

Gehäuse Kunststoff. Diffusor gehärtetes Kristallglas
mit Struktur, opal. Befestigung des Diffusors mittels
seitlichen Klemmfedern. Vollflächig homogene
Ausleuchtung. Geeignet für Deckenanbau, Wandanbau.
Schnelle Montage durch außenliegende
Befestigungslaschen. Austauschbare und herausnehmbare
LED-Einheit. 3 Kabeleinführungen.

Lieferbare Farbe: grau
Länge L:171 mm
Breite B:123 mm
Höhe H:70 mm
Gewicht: 440 g
Leuchtmittel: LED
Farbtemperatur: 4000K
Farbwiedergabeindex Ra:80
Farbtoleranz (MacAdam):6 SDCM
Lebensdauer: 35000 h (L70/B50)
Bemessungsleistung: 8.5 W
Bemessungsleuchtenlichtstrom: 740 lm
Blendungsbewertungsindex UGR (4H 8H) 1:25.4
Farbtemperatur: 4000 K
Leuchtenlichtausbeute: 88 lm/W
Lichtaustritt: direkt
Lichtverteilung: symmetrisch
Betriebsgerät: Konverter
Spannung: 220 - 240 V / 50 - 60 Hz
Schutzklasse: I
Leuchten an Sicherung B10A:27
Leuchten an Sicherung B16A:43
Leuchten an Sicherung C10A:45
Leuchten an Sicherung C16A:73
Schutzart: IP 43, IP 44
Umgebungstemperatur kombiniert:-20 °C ... + 33 °C
Schlagschutz: IK04 (Schlagschutz 0,50 Joule)
Glühdrahtprüfung: 750°C - 30 Sekunden
Sicherheitszeichen: F-Zeichen
Sonstige Zeichen: WEEE-Zeichen
EEK:A+
Menge: 13,000 St

**4.1.5 TYP 5 LED Spiegelleuchte**
LED-Anbauleuchten für Wandmontage.

Für waagerechte oder senkrechte Montage.
Längenoptimiert für Fliesen- und Spiegelmaße. Optisches
System:
Abdeckung Ausstrahlungscharakteristik: breit
Ausstrahlungsgeometrie: symmetrisch
Lichtstärkeverteilung: direkt-indirekt
Material Reflektor: PMMA-Abdeckung
Leuchtenkörper aus stranggepresstem Aluminium.
Farbe Leuchtenkörper: weiß, (RAL 9016)
Montageort: Wand
Zulässige Umgebungstemperatur (ta): -20 °C - +25 °C.
Betriebsgerät: Mit elektronischem Betriebsgerät,
schaltbar.
Betriebsgerät gemäß Ökodesign-Anforderungen
austauschbar.
Lichtquelle gemäß Ökodesign-Anforderungen austauschbar.
Bemessungslichtstrom: ca. 1100 lm
Bemessungsleistung: ca. 11,00 W
Lichtausbeute: 100 lm/W
Leistungsfaktor 0,9,
Lichtfarbe: warmweiß
Farbtemperatur: 3000 K
Maße ca. (L x B): 600 mm x 88 mm, Leuchtenhöhe 111 mm.
Menge: 13,000 St

**4.1.6 TYP 6 LED Pollerleuchte**
Pollerleuchte Inkl. Sockel.

Abgeblendet mit asymmetrischer Lichtstärkeverteilung.
LED, 13,8 W Leuchten-Anschlussleistung, Leuchten-
Lichtstrom 1604 lm, Farbtemperatur 3000 K.
Farbwiedergabeindex (CRI) > 80. Mit austauschbarem BEGA
LED-Modul mit Übertemperaturschutz und einer
Lebenserwartung von mindestens 50.000 Betriebsstunden.
20-jährige Nachliefergarantie auf das LED-Modul und die
Verschleißteile.

Mit LED-Netzteil 220-240 V, 0/50-60 Hz.
Schutzart IP 65.
Leuchte aus Aluminiumguss,
Farbe Grafit.
Sicherheitsglas.
Reflektor aus eloxiertem Reinstaluminium.
Mit Anschlusskasten zur Durchverdrahtung für zwei Kabel
bis 5 x 2,5 qmm.
Mit Montageplatte zum Aufschrauben auf ein Fundament
oder auf das Erdstück 70895.
Abmessungen: 160x160 mm.
Höhe der Leuchte über Flur 945 mm.
Menge: 4,000 St

**4.1.7 Piktogramm Einzelbatterie**
Einzelbatterie-Rettungszeichenleuchte LED 1-8/D
Aluminium

Universelle Rettungszeichen-Scheibenleuchten aus
Aluminiumprofil und rahmenloser, freihängender
Acrylglasscheibe.

Selbstüberwachende LED Einzelbatterieleuchte inkl.
hochwertiger NiMH-Hochtemperaturzelle.

LED-Betriebsgerät mit integrierter
Einzelleuchtenüberwachung für Bereitschaftslicht (BL),
Dauerlicht (DL) und geschaltetem Dauerlicht (gDL). Mit
integrierter Ladetechnik und frei wählbarer
Nennbetriebsdauer von 1h, 1,5h, 2h, 3h oder 8h mit
INOTEC SV/B - Funktionskontrolle zum Anschluss an eine
zentrale Überwachungseinrichtung BNS-MTB gem. DIN EN
50172, DIN VDE 0100-718 und DIN VDE V 0108-100-1.
Leuchte inklusiv Prüftaster für manuellen Funktions-
und Betriebsdauertest mit detaillierter LED Status- und
Ladekontrollanzeige.
Hohe Funktionssicherheit durch Einhaltung
internationaler Standards zur Sicherheit und
Arbeitsweise, elektromagnetische Verträglichkeit und
Störsicherheit. LED-Ausgang stufenlos dimmbar im
Netzbetrieb.

- Erkennungsweite: 22 m

- Befestigungsart: Wand- oder Deckenmontage
- Material: Aluminium
- Abmessungen: Länge x Breite x Höhe: 255 mm x 205 mm x
62 mm
- Eingangsklemmen: max. 2,5mm² eindrähtig

- Leuchtmittel: 12 x 0,1W LED-Modul
- Lichtfarbe: 6500 K
- Lebensdauer: 50.000 h
- Dimmung: im Netzbetrieb logarithmisch in 10%-
Schritten

- Überwachungsart: Einzelleuchtenüberwachung mit
detaillierter Klartext- / Zielortangabe

- Schutzart: IP40
- Schutzklasse: I
- Nennspannung: 230 V AC +/-10 % 50/60 Hz
- Scheinleistung: 5,9 VA
- Einschaltstrom: 11 A / 64 µs
- Zulässiger Temperaturbereich: M: -5...+35 °C, NM: ...
+40°C
Menge: 11,000 St

**4.1.8 Einzelbatterie-Sicherheitsleuchte**
Einzelbatterie-Sicherheitsleuchte LED 1-8/D
Polycarbonat

Funktionelle LED-Sicherheitsleuchten im flachen Design
zur Ausleuchtung von Flächen und Rettungswegen.
Leuchten für Deckenmontage aus UV- und
glühdrahtbeständigem Polycarbonat und optionaler
seitlicher Kabeleinführung.

Selbstüberwachende LED Einzelbatterieleuchte inkl.
hochwertiger NiMH-Hochtemperaturzelle.

LED-Betriebsgerät mit integrierter
Einzelleuchtenüberwachung für Bereitschaftslicht (BL),
Dauerlicht (DL) und geschaltetem Dauerlicht (gDL). Mit
integrierter Ladetechnik und frei wählbarer
Nennbetriebsdauer von 1h, 1,5h, 2h, 3h oder 8h mit
INOTEC SV/B - Funktionskontrolle zum Anschluss an eine
zentrale Überwachungseinrichtung BNS-MTB gem. DIN EN
50172, DIN VDE 0100-718 und DIN VDE V 0108-100-1.
Leuchte inklusiv Prüftaster für manuellen Funktions-
und Betriebsdauertest mit detaillierter LED Status- und
Ladekontrollanzeige.
Hohe Funktionssicherheit durch Einhaltung
internationaler Standards zur Sicherheit und
Arbeitsweise, elektromagnetische Verträglichkeit und
Störsicherheit. LED-Ausgang stufenlos dimmbar im
Netzbetrieb.

- Befestigungsart: Deckenmontage
- Material: Polycarbonat
- Abmessungen: Länge x Breite x Höhe: 185 mm x 185 mm x
48 mm
- Eingangsklemmen: max. 2,5mm² eindrähtig

- Leuchtmittel: 4 x 1W LED-Modul
- Lichtfarbe: 6500 K
- Lebensdauer: 50.000 h
- Dimmung: im Netzbetrieb logarithmisch in 10%-
Schritten

- Überwachungsart: Einzelleuchtenüberwachung mit
detaillierter Klartext- / Zielortangabe

- Schutzart: IP40
- Schutzklasse: II
- Nennspannung: 230 V AC +/-10 % 50/60 Hz
- Scheinleistung: 8,5 VA
- Einschaltstrom: 11 A / 64 µs
- Zulässiger Temperaturbereich: M: -5...+35 °C, NM: ...
+40°C
Menge: 13,000 St

### Bereich 5 446 Blitzschutz- und Erdungsanlagen

#### Titel 5.1 Potentialausgleich

*Hinweis*
Dieser Titel umfasst die Lieferung und die
betriebsfertige Montage aller zum Potentialausgleich
gehörenden Teile einschließlich aller
Befestigungsmaterialien. Alle Metallkonstruktionen, die
die Gebäude durchlaufen, wie Heizung, Sanitär usw. sind
mit einer Potentialausgleichsleitung zu verbinden,
(Querverbindung) zu einer zentralen Stelle zu führen
und einzeln zu bezeichnen. In der Nähe der
Einführungsstelle der Versorgungsleitungen (Gas,
Wasser...) wird eine Haupterdungsschiene
(Hauptpotentialausgleich) angebracht, die sternförmig
die Einzelerfassungen für Heizung, Sanitär,
Lüftungsanlage und sonstige Metallsysteme
zusammenfasst. Sämtliche Verbindungsstellen sind
korrosionsfest auszubilden. Beim Zusammentreffen
verschiedener Metallarten sind Zwischenlagen zu
verwenden. Sämtliche Arbeiten, die unter dem Begriff
"Potentialausgleich" ausgeführt werden, sind wie alle
anderen Installationsarbeiten nach den einschlägigen
VDE-Normen auszuführen. Alle genannten Forderungen sind
in die Einheitspreise mit einzukalkulieren.

Grün-gelb, einschließlich Kabelschuhen sowie
betriebsfertig
verlegt und angeschlossen.

Anschlüsse Potentialausgleich an Rohrsystemen der
Haustechnik. Komplett montiert einschließlich allem
Zubehörs.

**5.1.1 NYM-J 1 x 4 mm²**
NYM-J 1 x 4 mm², verlegen wie zuvor beschrieben
Menge: 40,000 m

**5.1.2 NYM-J 1 x 16 mm²**
NYM-J 1 x 16 mm², verlegen wie zuvor beschrieben
Menge: 40,000 m

**5.1.3 Universal - Erdungsbandschelle**
nach VDE 0190 / 5.73 für Leiterquerschnitte von
1x2,5 bis 1 x 16 mm², geeignet für CU - Rohr,
R 3/8 - 1 1/2, liefern und montieren.
Menge: 15,000 St

**5.1.4 Potentialausgleichsschienen K12 mit Aufsteckklemmen**
Potentialausgleichsschienen K12 mit Aufsteckklemmen
für den Hauptpotentialausgleich nach
DIN VDE 0100 Teil 410/540 und den Blitzschutz-
Potentialausgleich nach EN 62305
Anschluss (ein- / mehrdrähtig): 10 x 2,5-95 mm²
Anschluss Rd: oder 10 x -10 mm
Anschluss Fl: 1 x -30 x 4 mm
Werkstoff Kontaktschiene: Cu/gal Sn
Querschnitt: 30 mm2
Befestigung: [2x] 6 x 8 mm
Normenbezug: DIN EN 62561-1
Menge: 5,000 St
Zuordnung: 446

### Bereich 6 452 Such- und Signalanlagen

#### Titel 6.1 Sprechanlage

*Hinweis*
Jedes Gebäude erhält jeweils eine autark
funktionierende
Sprechanlagen ohne Videofunktion. Die Sprechstelle wird
an der Haustür des Wohnhauses am äußeren
Zugang untergebracht. Jede Etage erhält eine
Gegensprechstelle mit Sprechverbindung
zur Haustüre. Die Haustüre bekommt einen elektrischen
Türöffner.

Türsprechstelle Haupteingang im Briefkasten:
- Türlautsprecher
- Türöffnerfunktion

Innensprechstelle:
- Telefon Freisprechen AP

Sprechanlage
Bus-System

Leitungsmaterial
J-Y(St)Y  Leitungen paarig verdrillt, abgeschirmt
A-2Y(St)2Y Fernmelde-Erdkabel

Die Installation muss mit einem Leitungsquerschnitt von
0,8mm² durchgeführt werden.

Alle nach genannten Bauteile sind betriebsfertig
eingebaut, verdrahtet, programmiert  und in Betrieb
genommen anzubieten.

angebot. Fabrikat: .............................

Typ:.............................

**6.1.1 Systemzentrale Mini**
Versorgungs- und Steuergerät der Anlage.
Zum Anschluss des Innen- und Außenbusses
Zum Anschluss eines elektrischen Türöffners (12 V~, 0,8
A oder potentialfreier Ausgang 30 V, 3 A). Zum Schalten
des Lichtes oder zum Anschluss eines Lichtrelais (230
V, 3 A). Schaltdauer Türöffner bzw. Licht einstellbar.
Für bis zu 31 Verbrauchseinheiten.

Nennspannung: 230 V~, +10 % / -10 %
Ausgangsspannung: 28 V
Nennfrequenz: 50 Hz / 60 Hz

Nennleistung: 19,6 W
Schutzart Gerät: IP 20
Temperaturbereich Gerät: -5 °C bis 45 °C

Maße ca. (H x B x T): 90 mm x 108 mm x 65 mm
Teilungseinheit: 6 TE

liefern und betriebsbereit montieren

Gleichwertige Fabrikate sind zugelassen, müssen aber
uneingeschränkt den Planungsvorgaben entsprechen.
Menge: 2,000 St

**6.1.2 Einbau-Audiomodul**
Zur Integration in Briefkästen und Klingelanlagen
verschiedener Hersteller. Ermöglicht die
Audiokommunikation. Eingebautes Relais zur Betätigung
des Türöffners. 8 Eingänge zum Anschluss der
Klingeltaster. Sprachlautstärke einstellbar. Mit
Schnittstelle für den Anschluss der Einbau-
Tastenerweiterung Mit Schnittstelle
für den Anschluss des Kameramoduls.
Verbrauchseinheiten: 2

Temperaturbereich Gerät: -25 °C bis 55 °C
Maße ca. (H x B x T): 68 mm x 126 mm x 31 mm

liefern und betriebsbereit montieren

Gleichwertige Fabrikate sind zugelassen, müssen aber
uneingeschränkt den Planungsvorgaben entsprechen.
Menge: 2,000 St

**6.1.3 Einbau-Tastenerweiterung**
Erweitert das Einbau-Audiomodul um weitere 12
Binäreingänge. Zur Integration in Briefkästen und
Klingelanlagen verschiedener Hersteller. Mit
Schnittstelle für den Anschluss weiterer Einbau-
Tastenerweiterungen. Das Einbau Audiomodul kann mit
Hilfe der Einbau-Tastenerweiterung auf maximal
99 Eingänge für Klingeltaster erweitert
werden. Verbrauchseinheiten: 1

Temperaturbereich Gerät: -25 °C bis 55 °C
Maße ca. (H x B x T): 68 mm x 50 mm x 24 mm

liefern und betriebsbereit montieren

Gleichwertige Fabrikate sind zugelassen, müssen aber
uneingeschränkt den Planungsvorgaben entsprechen.
Menge: 1,000 St

**6.1.4 Innenstation Audio weiß**
Mit Freisprechfunktion. Freisprechlautstärke
einstellbar. Schnellzugriffstasten für Türöffnen,
Stummschalten und Licht. Unterschiedliche Klingeltöne
für Tür- und Etagenruf einstellbar, fünf polyphone
Klingeltöne stehen zur Auswahl. Lautstärke der
Klingeltöne einstellbar. Verbrauchseinheiten: 1

Schutzart Gerät: IP 30
Temperaturbereich Gerät: -5 °C bis 40 °C

Maße ca. (H x B x T): 175 mm x 81 mm x 22 mm

liefern und betriebsbereit montieren

Gleichwertige Fabrikate sind zugelassen, müssen aber
uneingeschränkt den Planungsvorgaben entsprechen.
Menge: 13,000 St

**6.1.5 Anschluss Türöffner**
Anklemmen des bauseitigen Türöffner.
Anschlüsse bis 2 x 2 x 0,8 mm²
Menge: 2,000 St

### Bereich 7 455 Fernseh- und Antennenanlagen

#### Titel 7.1 BK - Anlage

*Hinweis*
Multischalter, Abzweiger und Verteiler sind vom AN nach
Prinzipdarstellung zu installieren. Der geforderte
Signalpegel ist an jeder Anschlussdose zu gewährleisten
und durch Messung zu bestätigen.

**7.1.1 Multimedia Dose**
Multimedia Dose

Eingänge
Frequenzbereich 5...1006 MHz
Ausgänge
Frequenzbereich TV 85...1006 MHz
Frequenzbereich FM 87...1006 MHz
Frequenzbereich DATA 5...1006 MHz
Sperrdämpfung TV =40 dB 5...65 MHz
Sperrdämpfung FM =40 dB 5...65 MHz
Anschlussdämpfung TV 9 dB
Anschlussdämpfung FM 10 dB
Anschlussdämpfung DATA 9 dB
Entkopplung DATA - TV =60 dB (5...65 MHz)
Entkopplung DATA - TV =35 dB (85...1006 MHz)
Entkopplung DATA - FM =70 dB (5...65 MHz)
Entkopplung DATA - FM =45 dB (85...1006 MHz)
Rückflussdämpfung IN, OUT =18 dB (-1.5 dB/okt.)
Rückflussdämpfung TV =14 dB (-1.5 dB/okt.)
Rückflussdämpfung FM =14 dB (-1.5 dB/okt.)
Rückflussdämpfung DATA =18 dB (-1.5 dB/okt.)
Intermodulationsfestigkeit > 120 dBµV (EN60728-4)
Anschlüsse
Anschlussklemme Aussenleiter 7.5 mm
Anschlussklemme Innenleiter 0,6...1,3 mm
F-Buchse 1 St. EN60169-24
IEC-Buchse 1 St. EN60169-2 IEC-Stecker 1 St. EN60169-2
Allgemeine Daten
Schirmungsmaß >85 dB (Klasse A)

Liefern, abmanteln, anschließen der Leitung
und Montage inkl. Abdeckrahmen zum angebotenen
Schalterprogramm.
Menge: 40,000 St

**7.1.2 Verteiler 2-fach**
Frequenzbereich 5...1000 MHz
Verteildämpfung 5,9 dB
Anschlüsse
F-Buchse 3 St. (1x Eingang, 2x Ausgang)
Allgemeine Daten
Schirmungsmaß >85 dB (Klasse A)

Liefern, abmanteln, anschließen der Leitung
und Montage.
Menge: 2,000 St

**7.1.3 Verteiler 4-fach**
Frequenzbereich 5...1000 MHz
Verteildämpfung 5,9 dB
Anschlüsse
F-Buchse 5 St. (1x Eingang, 4x Ausgang)
Allgemeine Daten
Schirmungsmaß >85 dB (Klasse A)

Liefern, abmanteln, anschließen der Leitung
und Montage.
Menge: 2,000 St

**7.1.4 Verteiler 6-fach**
Frequenzbereich 5...1000 MHz
Verteildämpfung 5,9 dB
Anschlüsse
F-Buchse 7 St. (1x Eingang, 6x Ausgang)
Allgemeine Daten
Schirmungsmaß >85 dB (Klasse A)

Liefern, abmanteln, anschließen der Leitung
und Montage.
Menge: 1,000 St

**7.1.5 Erdungs-und Verbindungsblock für 4 Koaxkabel**
Erdungs-und Verbindungsblock mit F-Buchsen
für 4 Koaxkabel

Liefern, anschließen und montieren auf
Stahlblech-Montagelochplatte.
Menge: 6,000 St

**7.1.6 Herstellen von F-Kompressions-Stecker Anschlüssen**
für Koaxialkabel, mit zum Kabel passenden F-Compress-
Steckern.

Inkl. Abmanteln, Reinigen, aufbringen des Steckern,
Anschluss am Gerät.
Menge: 100,000 St

**7.1.7 Abschlusswiderstand 75 Ohm**
Abschlußwiderstand 75Ohm F schraubbar
mit DC-Block

Liefern, anschließen und montieren.
Menge: 1,000 St

**7.1.8 Montagelochplatte 400 x 600 mm**
Montagelochplatte (Metall 1,5mm)
mit Erdungsanschluß
400x600 mm

Liefern, anschließen und montieren.
Menge: 2,000 St

**7.1.9 Koaxkabel weiß**
dreifach geschirmt Hochgeflecht
Koaxkabel 1,0/4,6/6,8 class A++ Eca
Dielektrium beschichtet Folie geklebt
Dämpfung 18,0dB-860MHz / 29dB-2050Mhz
Schirmungsmaß 130 dB
Anwendung: innen

Liefern, anschließen und montieren.
Menge: 1400,000 m

**7.1.10 Überspannungs-Ableiter**
Überspannungs-Ableiter
der Ableiterklasse Type 3 / P1
DEHNgate mit integriertem
Mess-/ Prüfausgang für
koaxiale 75 Ohm TV- und SAT-
Systeme, geprüft nach EN 61643-21.
Energetisch koordiniert zu Blitzstrom-
Ableiter DGA GF TV, Fernspeisetauglich. Inklusive
Wandmontage-Adapter und zwei
F-Connectoren. Klasse A-Produkt.
Höchste Dauerspannung DC: 24 V
D1 Blitzstoßstrom (10/350 µs): 0,2 kA
C2 Nennableitstoßstrom (8/20 µs): 1,5 kA
Frequenzbereich: DC / 5-3000 MHz

Liefern, anschließen und montieren.
Menge: 2,000 St

**7.1.11 Blitzstrom-Ableiter**
Blitzstrom-Ableiter
der Ableiterklasse Type 1
DEHNgate für koaxiale 75 Ohm
TV- und SAT-Systeme,
geprüft nach EN 61643-21.
Energetisch koordiniert zu Überspannungs-Ableiter DGA FF TV,
fernspeisetauglich, Erdung über
Erdungsblock. Inklusive Erdungsblock
und zwei F-Connectoren.
Klasse A-Produkt.
Höchste Dauerspannung DC: 60 V
D1 Blitzstoßstrom (10/350 µs): 2,5 kA
C2 Nennableitstoßstrom (8/20 µs): 10 kA
Frequenzbereich: 0-2400 MHz

Liefern, anschließen und montieren.
Menge: 2,000 St

**7.1.12 Messen und einpegeln**
Messen der gesamten BK-Anlagen der beiden Gebäude mit
Messprotokoll, jeder Antennendose und Dokumentation der
Anlagenstruktur.
Menge: 1,000 Psch

### Bereich 8 Rauchmelder nach DIN 14676

**8.1 Rauchwarnmelder**
*** Bedarfsposition ohne GB
Rauchwarnmelder

Erhöhte Qualitätskriterien und technische
Weiterentwicklungen bei Rauchwarnmeldern werden durch
das neue Q-Prüfzeichen am Markt dargestellt. Das
neue Q-Label ist ein unabhängiges und
herstellerneutrales Qualitätszeichen für hochwertige
Rauchwarnmelder, die für den Langzeiteinsatz besonders
geprüft sind. Die Gira Rauchwarnmelder der neusten
Generation erfüllen die Kriterien des neuen
Qualitätszeichen Q- Label. Die Rauchwarnmelder arbeiten
nach dem
fotoelektrischen Streulichtprinzip ohne radioaktive
Präparate. Die Rauchwarnmelder erkennen eine
Rauchentwicklung rechtzeitig und warnen, bevor
die Rauchkonzentration für den Menschen gefährlich
werden kann. Die Alarmierung erfolgt über einen lauten
pulsierenden Alarmton sowie über eine
blinkende LED.

Merkmale:
- Einsatz nur in privaten Wohneinheiten oder
wohnähnlichen Bereichen nach
  DIN 14676.
Q-Label:
- Geprüfte Langlebigkeit und Reduktion von
Täuschungsalarmen.
- Erhöhte Stabilität, z. B. gegen äußere Einflüsse.
- Fest eingebaute Batterie mit bis zu 10 Jahren
Lebensdauer.
- KRIWAN-Anerkennung.
- Batteriebetriebener kombinierter Rauchwarn- und
Thermomelder.
- Unterschiedliche Alarmierung bei Feuer- und
Hitzealarm.
- Hitzeerkennung durch Maximal- und
Differenzialfunktion.
- Gedämpftes Alarmsignal (ca. 75 dB (A)) bei
Funktionstest.
- Integrierte Funktionstaste für z. B.
Alarmquittierung, Funktionstest und
  Stummschaltung.
- Abschaltbare Raucherkennung.
- Automatischer Selbsttest der Rauchauswertung mit
Verschmutzungsnachführung.
- Verschmutzungs- bzw. Störanzeige.
- Bei Dunkelheit bis zu 12 h verzögerte Signalisierung
bei technischer Störung.
- Anzeige "schwache Batterie".
- Vernetzung von bis zu 40 Rauchwarnmeldern per Draht
möglich.
- Eine Modulschnittstelle für drei optionale Module
(KNX Modul, Funk Modul,
  Relaismodul) bei gleichzeitiger Nutzung der
Vernetzungsklemme.

Technische Daten:
Spannungsversorgung: über Batterie des Rauchwarnmelders
Batterielebensdauer: mind. 10 Jahre
Akustisches Signal: Alarm: mind. 85 dB (A)
Optisches Signal: Leuchtring (rote LED)
Umgebungstemperatur: -5 °C bis +55 °C
Einbauhöhe: max. 6 m
Schutzart: IP42
Anwendungsbereich: DIN 14676
Normen: DIN 14604
Abmessungen in mm:
- Gehäuse: Ø 125 x H 48
Menge: 39,000 St

### Bereich 9 457 Übertragungsnetz Netzwerktechnik

#### Titel 9.1 EDV

*Hinweis*
Die Medienverkabelung erfolgt sternförmig mit CAT 7
Leitungen intern in den Räumen der jeweiligen Wohnung.
Die Verkabelung zu der jeweiligen Wohnung vom APL
erfolgt ebenfalls sternförmig mit CAT 7 Leitungen.
Die gesamten Leistungen müssen vollumfassend den
Anforderungen nach Kategorie 6 sowie Klasse D + E
genügen (Leitung CAT. 7). Die nachfolgend aufgeführten
Positionen sind grundsätzlich zu liefern und
betriebsfertig zu montieren. Alle Kabel sind
ungeschnitten in einer Länge zu verlegen. Sollten
Kabelmuffen notwendig werden, ist dies vorher mit der
Bauleitung abzusprechen, der Preis ist in den
Kabeleinheitspreisen enthalten und in den
Revisionsunterlagen einzutragen. Alle genannten
Forderungen sind in die Einheitspreise mit
einzukalkulieren. Auf Grundlage der EN 50173-1:2018 ist
ein Datennetz als anwendungs- und dienstneutrales
Local- Area- Network (LAN) aufzubauen. Es ist
Sicherstellung der Elektromagnetischen Verträglichkeit
(EMV) gemäß EN 55022, EN 50081-1 und EN 50082-1 zu
achten. Bei der Kupferverkabelung sind im
Teritärbereich Kabel der Kategorie 7 gemäß EN 50288 zu
verlegen. Kupferkabel Pro Datenanschluss sind 4
Adernpaare vorzusehen. Grundsätzlich finden
ausschließlich geschirmte RJ45-Anschlussdosen und 4-
paarige symmetrische Leitungen Verwendung. Dabei sind
alle Adernpaare aufzulegen. Diese symmetrische
Verkabelung muss Datenraten bis zu 10 GBit/s (IEEE802.
3an) ermöglichen. In der Teritären Kupferverkabelung
müssen die angebotenen Datenkabel paarig geschirmt und
min. 900 MHz spezifiziert sein. Auf Grund höherer
Anforderungen in den zentralen
Datenräumen sind Datenkabel mit einer Spezifizierung
von 1200 MHz oder 1500 MHz empfohlen.
Zusätzlich werden Ressourcen von mindestens 25 (db)
über der Cat.7 Norm bei PS-NEXT empfohlen, sowie die
Möglichkeit Multimedia-Dienste durch Cable- Sharing
realisieren zu können. Geeignete Datenkabel sind bis
1500 MHz spezifiziert und bieten eine optimale
Kanaltrennung. Diese wird mittels zusätzlicher
Folienlegierung der geschirmten Paare erreicht. Die
Rangierschnüre müssen gemäß Cat. 6 zertifiziert sein
und zusätzlich die Anforderungen für 10 GBit gem. IEEE
802.3an erfüllen. Diese Rangierschnur mit dem
dazugehörigen RJ 45 Stecker (Patchkabel) sind
grundsätzlich in geschirmter Technik anzubieten. Das
flexible Kabel muss eine Folienpaarschirmung und ein
geflechtsbasierenden Gesamtschirm besitzen. Dem Angebot
ist ein Datenblatt des Herstellers zum Verlegekabel
beizufügen.
Messung:

Klasse E Messung
Zum Nachweis Qualität der installierten Kategorie 6
Verkabelungsstrecke ist eine Permanent Link Messung
gemäß EN 50173-1:2018 bzw. ISO/IEC 11801 second edition
vorzunehmen. Die installierte Verkabelungsstrecke ist
vom Patchfeld im Netzwerk bis zur Anschlussdose im
Rohfußboden in Leerrohren definiert. Die Messung ist
entsprechend der Norm über alle vier Paare des
Verkabelungssystems und über die volle Bandbreite bis
250 MHz durchzuführen
und zu dokumentieren. Zur Messung sind Testgeräte, die
über den Normen entsprechende Permanent Link Adapter
der Kategorie 6 verfügen zu benutzen. Hierbei ist der
aktuelle Ausgabezustand der normgerechten
Messgerätesoftware nachzuweisen. Im Einzelnen sind
folgende Parameter zu messen und zu dokumentieren:
Rückflussdämpfung
Einfügedämpfung
NEXT zwischen Paaren
PSNEXT
Fernnebensprechdämpfung
Leistungssummierte Fernnebensprechdämpfung
Ausgangsseitige Fernnebensprechdämpfung
Leistungssummierte ausgangsseitige
Fernnebensprechdämpfung
Dämpfungs-Nebensprechdämpfungs-Verhältnis
Leistungssummierte
Dämpfungs-Nebensprechdämpfungs-Verhältnis
Gleichstromschleifenwiderstand
Laufzeit
Laufzeitunterschiede
Länge
Verdrahtung
Unterbrechungsfreiheit
Zudem sind auf dem Messprotokoll folgende Angaben zu
machen:
Verkabelungsstrecke (lt.Prinzipdarstellung)
Nummer des Meidenverteilers (Flur) und
Anschlussdosenbezeichnung Typ und Ausgabestand des
verwendeten Messgerätes und der Software sowie des
Permanent Link Adapters Datum, Uhrzeit, Name und
Unterschrift des Prüfers NVP-Wert
Das Messprotokoll ist der Bauleitung zur Abnahme
vorzulegen. Die Bauleitung behält es sich vor,
stichprobenweise Kontrollmessungen vom Auftragnehmer
durchführen zu lassen.
Abnahmemessung für 10 GBit/s Voraussetzung ist die
Abnahmemessung nach Klasse Ea. Zusätzlich ist eine
Channelmessung nach Klasse Ea ISO/IECdurchzuführen.
Bei diesen Messungen werden 2 Meter Hersteller System
Patchkabel am Verteilerfeld bzw. an der Anschlussdose
einbezogen. Die Herstellerspezifischen Richtlinien für
das jeweilige Messgerät sind einzuhalten. Dem Angebot
ist
ein Prüfbericht zur 4-Connector- Channel-Link Messung
zu dieser Funktionalität beizulegen.
Kupfer Datendosen und Patchfelder:
Bei Datendosen, Komponenten und Patchfeldern ist
grundsätzlich normkonforme Cat. 6a Ausführung inklusive
10Gbit/s-Funktionalität anzubieten.  Die Produkte
müssen Power Over Ethernet (PoE) geeignet sein,
entsprechend IEEE 802.3 PoE.

Messen einer Datenstrecke

Messung nach Kategorie 6 Tabellarische Protokollierung
der Messung jedes Datenkabels, siehe allgemeine
Vorbemerkungen Messung einer Leitung = 8 Adern an einer
Dose mit Insert 8 adrig beschaltet.

Zur Abnahme sind die Messprotokolle und eine
Messaufbauskizze, unter Benennung der Messgeräte,
Messadapter, und Messleitungslänge/Type, vorzulegen.
Den Messergebnissen werden jeweils die zur
Auftragsvergabe gültigen Normenwerte zugrunde gelegt
und sind nachzuweisen. Hierzu gelten insbesondere
Vorschriftenwerke auch wenn Sie erst im Gelbdruck
vorliegen. Derzeit mind. nach E DIN EN 50173 neuste
Fassung. Der Nachweis ist für die Übertragungsstrecke
(nicht Installationsstrecke) zu erbringen.

**9.1.1 RJ 45 Modul REG 1 Port IP20**
Universal-Datenanschlusseinheit RJ45 1 Port für
anreihbare Tragschieneninstallation, Baubreite 1TE (18
mm) DIN 42880, Schutzklasse I bzw. II je nach
Einbauart. Schutzart IP 20, Kategorie 6a, 500 MHz Link
geprüfte Ausführung für Datenübertragungsraten bis 10
GBit nach IEEE 802.3an aus Zinkdruckguss, Oberflächen
veredelt, mit einzelgeschirmter RJ45-Buchse,
Modulgehaeuse aus nur zwei Teilen bestehend,
grossflaechiger Schirmanschluss mit
federnder, unverlierbarer Schirmanschlussschelle, vom
Schirmanschluss getrennte Zugentlastung, zum Anschluss
von Kategorie 6a, 7 und 7a Kabeln. Einhaltung der
Kategorie 6a Komponentenpruefung nach ISO/IEC 11801 Ed.
2.2:2011-06, DIN EN 50173-1:2011-09, TIA/EIA-568-C.2
(2009-08) und IEC 60603-7-51 Ed.1 (12/2008) von einem
akkreditierten Prueflabor zertifiziert. Einhaltung des
4-Connector Channel-Link Klasse Ea / 500 MHz auf allen
Paarbelegungen nach ISO/IEC 11801 Ed.2.2:2011-06 und
TIA/EIA 568B.2-10 von einem  akkreditierten Prueflabor
zertifiziert, Einhaltung der Permanent-Link Klasse Ea /
500 MHz auf allen Paarbelegungen nach ISO/IEC 11801 Ed.
2.2:2011-06 und TIA/EIA-568-C.2 (2009-08) von einem
akkreditierten Prueflabor zertifiziert, fuer 10BaseT,
Token-Ring, FDDI (TP-DDI), 100BaseT, ATM 155 MBit/s,
Gigabit-Ethernet, 10Gigabit-Ethernet, geeignet fuer
Remote Powering (PoE, PoE plus und UPoE) und HDBaseT,
Potentialausgleich mittels Federkontakt zur
Applikation, zusaetzlicher
Anschluss fuer Potentialausgleich mit Flachstecker 2,8
mm, Metall und Kunststoffteile recyclingfaehig, RoHS-
konform, Nachweise des Herstellers sind beizufuegen.

Buchse: RJ45, geschirmt
Anzahl der Buchsen: 1
Anschluss: 8-polig, Schirm als großflächige
Klemmverbindung
Anschlusstechnik: IDC Schneidklemmtechnik
Adernanschluss: AWG 26/1 - 22/1, AWG 26/7 - 22/7
Montagetechnik: Tragschiene TH35
Farbe: lichtgrau RAL 7035
Kabelzugang: 45 Grad von oben
Menge: 72,000 St

**9.1.2 Datendose Cat. 6A (1 Terminal)**
UP Cat.6[A] Universal-Datenanschlussdose RJ45 1 Port,
Kategorie 6[A], 500 MHz Link geprüfte Ausführung fuer
Datenübertragungsraten bis 10 GBit nach IEEE 802.3an
aus Zinkdruckguss, Oberflächen veredelt, mit
einzelgeschirmter RJ45-Buchse, Modulgehäuse aus nur
zwei Teilen bestehend, grossflächiger Schirmanschluss
mit federnder, unverlierbarer Schirmanschlussschelle,
vom
Schirmanschluss getrennte Zugentlastung, zum Anschluss
von Kategorie 6[A], 7 und 7[A] Kabeln. Einhaltung der
Kategorie 6[A] Komponentenpruefung nach ISO/IEC 11801
Ed.2.2:2011-06, DIN EN 50173-1:2011-09, TIA/EIA-568-C.2
(2009-08) und IEC 60603-7-51 Ed.1 (12/2008)von einem
akkreditierten Prueflabor zertifiziert. Einhaltung der
Klasse E[A] / 500 MHz auf allen Paarbelegungen nach
ISO/IEC 11801 Ed.2.2:2011-06 und DIN EN 50173-1:2011-
09, fuer 10BaseT, 100BaseT, ATM 155 MBit/s, Gigabit-
Ethernet, 10Gigabit-Ethernet, geeignet fuer Remote
Powering (PoE, PoE plus und UPoE) und HDBaseT.
Anschluss und Montage ohne Spezialwerkzeug,
Potentialausgleich mittels Federkontakt zur
Applikation, zusätzlicher Anschluss fuer
Potentialausgleich mit Flachstecker 2,8 mm,
Befestigungsmoeglichkeit fuer
Staubschutzklappe, Metall und Kunststoffteile
recyclingfaehig, RoHS-konform, Nachweise des
Herstellers sind beizufügen.

Buchse: RJ45, vollgeschirmt
Anzahl der Buchsen: 2
Anschluss: 8-polig, Schirm als grossflaechige
Klemmverbindung
Anschlusstechnik: IDC Schneidklemmtechnik
Adernanschluss: AWG 26/1 - 22/1, AWG 26/7 - 22/7
Montagetechnik: UP, Bruestungskanal
Steckrichtung 45 Grad geneigt

Der Rahmen und die Abdeckung sind passend zum
angebotenen Schalterprogramm mit in die Einheitspreise
einzukalkulieren.
Inkl. Leitung auflegen und beschriften
Menge: 42,000 St

**9.1.3 Datendose Cat. 6A (2 Terminal)**
*** Bedarfsposition ohne GB
UP Cat.6[A] Universal-Datenanschlussdose RJ45 2 Port,
Kategorie 6[A], 500 MHz Link gepruefte Ausführung für
Datenübertragungsraten bis 10 GBit nach IEEE 802.3an
aus Zinkdruckguss, Oberflächen veredelt, mit
einzelgeschirmter RJ45-Buchse, Modulgehäuse aus nur
zwei Teilen bestehend, grossflaechiger Schirmanschluss
mit federnder, unverlierbarer Schirmanschlussschelle,
vom Schirmanschluss getrennte Zugentlastung, zum
Anschluss von Kategorie 6[A], 7 und 7[A] Kabeln.
Einhaltung derKategorie 6[A] Komponentenpruefung nach
ISO/IEC  11801 Ed.2.2:2011-06, DIN EN 50173-1:2011-09,
TIA/EIA-568-C.2 (2009-08) und IEC 60603-7-51 Ed.1 (12/
2008)von einem akkreditierten Prueflabor zertifiziert.
Einhaltung der Klasse E[A] / 500 MHz auf allen
Paarbelegungen nach ISO/IEC 11801 Ed.2.2:2011-06 und
DIN EN 50173-1:2011- 09, fuer 10BaseT, 100BaseT, ATM
155 MBit/s, Gigabit- Ethernet, 10Gigabit-Ethernet,
geeignet fuer Remote Powering (PoE, PoE plus und UPoE)
und HDBaseT. Anschluss und Montage ohne
Spezialwerkzeug, Potentialausgleich mittels
Federkontakt zur
Applikation,zusaetzlicher Anschluss fuer
Potentialausgleich  mit Flachstecker 2,8 mm,
Befestigungsmoeglichkeit fuer
Staubschutzklappe, Metall und Kunststoffteile
recyclingfaehig, RoHS-konform, Nachweise des
Herstellers sind beizufügen.

Buchse: RJ45, vollgeschirmt
Anzahl der Buchsen: 2
Anschluss: 8-polig, Schirm als grossflaechige
Klemmverbindung
Anschlusstechnik: IDC Schneidklemmtechnik
Adernanschluss: AWG 26/1 - 22/1, AWG 26/7 - 22/7
Montagetechnik: UP, Bruestungskanal
Steckrichtung 45 Grad geneigt

Der Rahmen und die Abdeckung sind passend zum
angebotenen Schalterprogramm mit in die Einheitspreise
einzukalkulieren.
Inkl. Leitung auflegen und beschriften.
Menge: 40,000 St

**9.1.4 Datenkabel Kat. 7**
Datenleitung Bandbreite (typisch): 1000 MHz, AWG 23/1,
besser als Kategorie 7
Installationskabel für den Einsatz in strukturierte
Gebäudeverkabelungen nach ISO/IEC 11801 und EN 50173
(2. Ausgabe). Bestens geeignet für alle Anwendungen der
Klassen D bis F Multimedia (Video, Daten, Sprache) >10
GbE nach IEEE 802.3 an, Cable sharing, VoIP, PoE/PoE+

Leistungsmerkmale:
besser als Kategorie 7 nach EN 50288 und IEC 61156
hervorragendes NEXT, exzellente Schirmeigenschaften
(Paar- und Gesamtschirmung), niedriges Skew

Aufbau:
Leiter: blanker Cu-Draht, AWG 23/1
Isolation: Zell-PE, Ader-Ø: Nennwert 1,4 mm
Verseilelement: Paar
Einzelschirm: Alu-kaschierte Polyesterfolie,
Metallseite aussen (PiMF)
Verseilung: 4 Paare
Gesamtschirm: verzinntes Cu-Geflecht
Außenmantel: halogenfreier, flammwidriger Compound
Farbe: rapsgelb, RAL-1021

1000 MHz:
Dämpfung (dB/100m):  typ.: 58
NEXT(dB)  typ.: 80
PS-NEXT(dB)  typ.: 77
ACR(dB 100m)  typ.: 22
PS-ACR(dB 100m)  typ.: 19
EL-FEXT(dB 100m)  typ.: 42
PS-ELFEXT(dB 100m)  typ.: 39
RL(dB)  typ.: 15

Brandverhalten:
Flammwidrigkeit: nach IEC 60332-3-24
Halogenfreiheit: nach IEC 60754-1/2
Rauchdichte: nach IEC 61034-1/2
Säurebildung: nach EN 60754-2 Brandlast (MJ/m): 0,60
(Richtwert)
Klasse: Dca s2 d2 a1 nach EN 50575 / EN 50399

Elektromagnetisches Verhalten:
Kopplungswiderstand bei 10 MHz (mOhm/m): 5 (Nennwert)
Schirmdämpfung bis 1000 MHz (dB): 70 (Nennwert)
Kopplungsdämpfung bis 1000 MHz (dB): 85 (Nennwert)

Chemische Eigenschaften:
Frei von gefährlichen Stoffen nach RoHS 2011/65/EU

Liefern und nach Herstellerangaben verlegen.
Menge: 1350,000 m

**9.1.5 Netzwerkkabel Kat. 7 Erdkabel**
Netzwerkkabel Kat 7 Erdkabel
als Datenkabel für direkte Erdverlegung geeignet

Einsatzgebiete
IEEE 802.3: 10Base-T; 100Base-T; 1000Base-T, 10GBase-T
IEEE 802.5 16 MB; ISDN; TPDDI; ATM
Geltende Normen
ISO/IEC 11801 2nd ed.; EN 50173-1;
in Anlehnung an IEC 61156-5 und EN 50288-4-1

Kabelaufbau
Leiter Cu-Draht, blank Ø 0,56 mm (AWG23)
Isolierung Foam-Skin Polyethylen, Ø 1,4 mm
Verseilung 2 Adern zum Paar
Paarabschirmung Aluminium-beschichtete
Kunststoff-Verbundfolie
Verseilung zur Seele 4 Paare (PiMF) zur Seele
Gesamtabschirmung Cu-Geflecht verzinnt ( ca. 65%
Bedeckung )
Schutzmantel PE, schwarz, Wdd. 1,5 mm, geeignet für
direkte Erdverlegung, UV-beständig

komplett liefern und betriebsfertig verlegen
Menge: 150,000 m

**9.1.6 Messen einer Datenstrecke**
Messung wie zuvor beschrieben im Hinweistext
Menge: 57,000 St

**9.1.7 TAE-Anschlussdose**
TAE-Dose NFN Codierung Aufputz.

Liefern und montieren im Medienverteiler.
Menge: 13,000 St

*Hinweis*
LWL Leitung

**9.1.8 J/A-DQ(ZN) BH 12E9/125 OS 2**
LWL-Kabel Universal

Faserqualität Kabel:  Singelmod E9
Kabeltyp:  J/A-DQ(ZN) BH 12E9/125 OS 2
Menge: 500,000 m

#### Titel 9.2 Rohbaumaßnahmen

*Hinweis*
Stemmarbeiten als Stemmarbeiten in Betonwände. Diese
Arbeiten müssen mit der örtlichen Bauleitung oder dem
Bauherrn abgestimmt werden, einschl. sämtlicher
Hilfsmaterialien, -geräte sowie deren Bereitstellung,
einschl. entfernen des angefallenen Bauschuttes.
Inklusive Verschließen des Durchbruchs.

Fräs- und Stemmarbeiten
Mehraufwand für unter Putz Installation in Beton zum
setzen von Schalterdosen und für die Verlegung von
Kabeln und Rohren.

**9.2.1 20 x 20 cm**
*** Bedarfsposition ohne GB
wie zuvor beschrieben
Menge: 5,000 St

**9.2.2 Fräs- und Stemmarbeiten für Schalterdosen**
*** Bedarfsposition ohne GB
wie zuvor beschrieben.
Menge: 20,000 St

**9.2.3 Schlitz für bis zu 3 Kabel oder 1 x Rohr EN 25 in Beton**
*** Bedarfsposition ohne GB
wie zuvor beschrieben.
Menge: 15,000 m

**9.2.4 Kernbohrung Durchmesser 50 - 100 mm**
*** Bedarfsposition ohne GB
Kernbohrung, Untergrundfläche senkrecht, aus Mauerwerk
oder Betonstein, Bohrdurchmesser über 50 bis 100 mm,
Bohrtiefe über 17,5 bis 20 cm, Arbeitshöhe bis 2,5 m,
Geräteeinsatz ist möglich, max. Gesamtgewicht bis 5 t,
Ausführung innerhalb des Bauwerks, Ausführung Inklusiv
Entsorgung.
Menge: 2,000 St

### Bereich 10 Sonstiges

#### Titel 10.1 Gewerkeinstallation

*Hinweis*
Der Auftragnehmer Elektro verpflichtet sich, die
Gewerkeinstallation nach eindeutiger Planvorgabe des
Gewerkeauftragnehmers Grundriss-, Kabel- und
Klemmplänen termingerecht zu erstellen. Ehe
Terminverzug eintritt, ist die Bauleitung rechtzeitig
zu informieren. Die Gewerkeanlagen- Inbetriebnahme
erfolgt ausschließlich durch den Auftragnehmer des
Gewerkes! Sämtliche Kabel sind gemäß Verlegungsart
einschl. Klein- und Befestigungsmaterial wie
Schrauben, Nägel, Dübel, Schellen, Registerschienen
usw. anzubieten. Die Kabelmerker (z. B. Fabrikat PHÖNIX
Typ KMK) einschl. Einsteckstreifen und mit Bezeichnung
versehen, sind in den Kabelpreis mit einzukalkulieren.
In die Anschlußkosten sind neben der reinen Arbeitszeit
auch die Kosten für Hilfsmaterialien, wie Stopfbuchsen,
Klemmen, Isolierband u. ä. mit einzukalkulieren. Bei
allen Kleingeräten, die nachträglich in die
betreffenden Anlagen einzubauen sind, ist auch die rein
mechanische Montage der Geräte an der Außenfassade etc.
, mit einzukalkulieren (dies trifft insbesondere für
Thermostate u.a. zu). Es sind grundsätzlich beide Enden
entsprechend den Angaben des Gewerkes eindeutig und
dauerhaft zu bezeichnen. Alle verlegten Kabel und
Leitungen sind zu prüfen. Über die durchgeführte
Isolationsmessung ist ein Protokoll zu erstellen und
dem Elektroplaner auszuhändigen. Weiter sind Prüfungen
auf richtige Funktion z.B. richtiges Drehfeld usw., in
Anwesenheit des Auftragnehmers des Gewerkes
durchzuführen. Alle Feuchtraumleitungen einschl.
Schellen und Geräte sind in grauer Ausführung
vorzusehen. Klebeschellen dürfen grundsätzlich nur mit
Zustimmung der Bauleitung verwendet werden. Bei der
Wahl der Querschnitte sind die derzeit gültigen Normen
und Bestimmungen wie z. B. VDE 0100, VDE 0298, usw.
über die zulässigen Spannungsfälle, die thermischen
Belastungen und die Reduktionsfaktoren (z.B. bei
Häufungen und bei Brandschutzbeschichtungen) zu
beachten. Die Verkabelung und die Kabelverlegung für
die Gewerke Heizung, Sanitär, Garagentorbau usw. wird
vom Gewerk Elektro ausgeführt. Sämtliche
Anklemmarbeiten wie Schaltschänke, Pumpen, Feldgeräte
anschließen usw. sind wenn nicht nachfolgend aufgeführt
in den Gewerken Heizung, Sanitär, Garagentorbau usw.
enthalten. Ansonsten gelten die gleichen Vorbemerkungen
wie im Titel " Kabel und Leitungen".
Alle genannten Forderungen sind einzukalkulieren.

Anklemmarbeiten Fremdgeräte

Anschlüsse
einschl. Lieferung von Verschraubungen, evtl.
Schutzschlauch, Kabelschuhe und sonstigem Zubehör wie
bezeichnete Kabelmerker und Adernhülsen, betriebsfertig
herstellen, einschl. überprüfen der richtigen Funktion
z.B. Phasenlage (Anschlüsse werden nur bei bauseits
beigestellten Geräten und bei Ergänzungen in
Verteilungen verrechnet).

**10.1.1 Anschluss Notschalter Heizung**
Anklemmen der Netzzuleitung an den Notschalter Heizung.
Anschlüsse bis 3x2,5mm²
Ohne Inbetriebnahme.
Menge: 1,000 St

**10.1.2 Anschluss von elektrischer Gastherme**
Anklemmen der Zuleitung an der Gastherme.
Anschlüsse bis 3x2,5mm², bzw. anschließen.
Ohne Inbetriebnahme.
Menge: 1,000 St

**10.1.3 Anschluss Wärmepumpe**
Anklemmen der Zuleitung an der Wärmepumpe.
Anschlüsse bis 5x10mm², bzw. anschließen.
Ohne Inbetriebnahme.
Menge: 1,000 St

**10.1.4 Anschluss von elektrischen UV Aufzug**
Anklemmen der Zuleitung an den Unterverteiler Aufzug.
Anschlüsse bis 5x10mm², bzw. anschließen.
Ohne Inbetriebnahme.
Menge: 1,000 St

**10.1.5 Anschluss Potentialausgleich Aufzugsanlage**
Anklemmen des PE an der Aufzugsanlage.
Anschlüsse bis 1x10mm², bzw. anschließen.
Menge: 1,000 St

**10.1.6 Anschluss Außenfühler im Außenbereich**
Anklemmen des Außenfühler im Außenbereich bis 2,5 m
Höhe. Anschlüsse bis 3x1,5mm²
Ohne Inbetriebnahme.
Menge: 1,000 St

**10.1.7 Anschluss Heizkreisverteiler**
Anklemmen der Zuleitung an einer Abzweigdose im
bauseits montierten Heizkreisverteiler des Gewerk HLS.
Anschlüsse bis 3x2,5mm².

Ohne Inbetriebnahme.
Menge: 13,000 St

**10.1.8 Anschluss Badheizkörper**
*** Bedarfsposition ohne GB
Anklemmen der Netzzuleitung an den bauseits montierten
Badheizkörpern. Anschlüsse bis 3x2,5mm²
Ohne Inbetriebnahme.
Menge: 13,000 St

**10.1.9 Anschluss Lüftermotoren WC sowie Bad**
Anklemmen der Netzzuleitung an den bauseits montierten
Lüftermotoren Gewerk HLS.
Anschlüsse bis 5x1,5mm².
Ohne Inbetriebnahme.
Menge: 27,000 St

**10.1.10 Anschluss Abluftventilator**
Anklemmen der Netzzuleitung an den bauseits montierten
Abluftventilator Gewerk HLS.
Anschlüsse bis 5x1,5mm².
Ohne Inbetriebnahme.
Menge: 2,000 St

**10.1.11 Anschluss Rollladenmotor**
Anklemmen der bauseits montierten Rollladenmotoren.
Anschlüsse bis 5x1,5mm² flexibles Kabel.
Menge: 69,000 St

**10.1.12 Anschluss Jalousiemotor**
*** Bedarfsposition ohne GB
Anklemmen der bauseits montierten Jalousiemotoren an
einem bauseits gelieferten Stecker.
Anschlüsse bis 5x1,5mm² flexibles Kabel.
Menge: 69,000 St

**10.1.13 Anschluss Markisenmotor**
*** Bedarfsposition ohne GB
Anklemmen der Netzzuleitung an die bauseitige montierte
Markise. Anschlüsse bis 4x1,00mm² anhand dem
gelieferten Hirschmann Stecker flexibles Kabel.
Menge: 1,000 St

**10.1.14 Anschluss Hebeanlage**
Anklemmen der Netzzuleitung.
Anschlüsse bis 3x2,5mm², bzw. anschließen des
notwendigen gelieferten Steckers (flexibles Kabel).
Menge: 2,000 St

#### Titel 10.2 Brandschutzsysteme

*Hinweis*
Brandschutz:
Sämtliche Arbeiten zum Brandschutz nach LAR erfolgen
ausschließlich mit zugelassenen Systemen.
Brandschutzdurchführungen sind nach Angaben des
Herstellers zu schließen, zu markieren und die
Übereinstimmungserklärungen sind vor dem Schließen
eventuell vorhandener Vormauerungen rechtzeitig und
unaufgefordert dem Bauleiter abzugeben, damit eine
Kontrolle der Durchführung noch jederzeit möglich ist.

Besondere Bedingungen:
Die Brandschutzkonstruktionen sind von qualifizierten
Brandschutzfachfirmen auszuführen. Der Nachweis der
Qualifikation kann z. B. durch ein
Qualitätsmanagementsystem für die Montage nach DIN EN
ISO 9001 erbracht werden. Grundlage für die Ausführung
sind die amtlichen Nachweise und entsprechende
Konstruktionsblätter.

Amtliche Nachweise:
Als Nachweise gelten die zu den jeweiligen Positionen
angegebenen allgemeinen bauaufsichtlichen Prüfzeugnisse
und die allgemeinen bauaufsichtlichen Zulassungen des
Deutschen Instituts für Bautechnik.

Ausführung:
Die ausgeschriebene Leistung hat so zu erfolgen wie in
den Positionen beschrieben, inklusive Lieferung aller
Materialien, deren Transport zur und auf der Baustelle
sowie notwendiger Montagearbeiten (ggf. im Werk) oder
auf der Baustelle in fix und fertiger, fach- und
sachgerechter, dem Stand der Technik entsprechender
Ausführung.

Dokumentation:
- Konstruktionen und -Merkblätter.
- amtliche Nachweise, soweit die für die Herstellung
  der Bauteile erforderlichen Angaben enthalten sind.

a) bei Brandbeanspruchung von innen das allgemeine
bauaufsichtliche Prüfzeugnis einer amtlichen Prüfstelle
für die Feuerwiderstandsklassen I 30 - I 90 nach DIN
4102 Teil 11

b) bei Brandbeanspruchung von außen das allgemeine
bauaufsichtliche Prüfzeugnis einer amtlichen Prüfstelle
für die Funktionserhaltsklassen E 30 - E 120 nach DIN
4102 Teil 12

Sonstiges:
Alle im Leistungsverzeichnis nicht enthaltenen
Einzelheiten wie Konstruktionsprinzip, Materialdicke,
Art und Abstände der Befestigungsmittel usw. sowie
Angaben über Zubehör sind den Detailunterlagen zu
entnehmen oder mit der Herstellerfirma abzuklären.

Außerdem sind alle zurzeit gültigen Normen,
flankierenden Normen und Richtlinien zu beachten, die
die Herstellung und Montage der Bauarten betreffen.

Kabelabschottungs-Systeme
Verschluss von Öffnungen in brandschutztechnisch
klassifizierten Bauteilen mit bauaufsichtlich
zugelassenen Kabelabschottungen gemäß DIN 4102 Teil 9.

Die Kabelabschottungen müssen geprüft sein und über
eine Allgemeine bauaufsichtliche Zulassung" des
Deutschen Instituts für Bautechnik (DIBt), Berlin,
verfügen.
Für alle nachfolgend aufgeführten Systeme muss eine
Möglichkeit zur späteren Nachinstallation gemäß
Zulassung gegeben sein. Ebenso muss der Einbau sowohl
in Wand- als auch in Deckendurchbrüchen zugelassen
sein. Bei allen Systemen muss ein Durchführen von
Kabeln aller Art, mit Ausnahme von sog.
Hohlleiterkabeln
zugelassen sein. Dürfen durch die Schottungen
Kabeltragsysteme geführt werden, so müssen diese aus
Stahl-, Aluminium oder
Kunststoffprofilen bestehen.

Eine maximale Kabelbelegung von 60 % muss gemäß
Zulassung möglich sein.

In den Zulassungen dürfen keine Forderungen nach
speziellen Schulungsmaßnahmen für das Montagepersonal
gestellt werden. Ausnahmen sind sog. Kombiabschottungen
d.h. gemeinsame Durchführung von brennbaren und/oder
nicht brennbaren Rohren zusammen mit Kabeln und
Kabeltragsystemen. Unter Beachtung der Vorgaben der
jeweiligen Zulassung und der Montageanleitungen dürfen
die Schottsysteme ansonsten von jedem montiert werden.

Jede Kabelabschottung ist mit einem vollständig
ausgefüllten Kennzeichnungsschild dauerhaft zu
kennzeichnen. Das Schild muss folgende Angaben
enthalten:

 - Art der Schottung
 - Feuerwiderstandsklasse
 - DIBt Zulassungsnummer
 - Hersteller / Errichter
 - Herstellungsjahr

**10.2.1 Brandschottung von Kabeln mittels Plattenschott**
Brandschutzbeschichtung

Brandschutzabschottung von Kabel und Kabeltrassen mit
Plattenschott in Massivwand oder -decke sowie in
Trockenbauwänden Nachbelegung uneingeschränkt
gefordert, Abstand zum nächsten Schott größer gleich
200 mm, Montagehinweis: Bauteilleibung-, Stoßkanten-,
Kabel-, Kabeltrassen u. Platten mit
Brandschutzbeschichtung beschichten Einbau in Leibung
von beiden Seiten Isolierung der Rohre (Steinwolle
Schmelzpunkt > 1000°) wahlweise durchführen oder an
Schott angrenzen Restspalten mit Steinwolle ausstopfen
und
überstreichen. Trockenschichtstärke Anstrich 0,7 mm
Fachgerechter Einbau und Verwendung gemäß Zulassung
ETA-11/0429 gefordert. Auf eine rauchgasdichte
Ausführung ist zu achten.

Lieferung und Montage inklusiver Brandschutzplatte

Vorhanden Durchbrüche in folgenden Größen:
15 x Deckendurchbrüche 25 x 15 cm
1 x Deckendurchbruch 15 x 30 cm

7 x Wanddurchbrüche 40 x 20 cm
3 x Wanddurchbrüche 30x 20 cm
1 x Wanddurchbruch 10 x 20 cm
Menge: 27,000 St

#### Titel 10.3 Stundenlohnarbeit

*Hinweis*
Stundenlohnarbeit

Arbeiten im Stundenlohn sind nur mit ausdrücklicher und
vorheriger Genehmigung der Fachbauleitung auszuführen.

Die vom Auftragnehmer oder seinem Bevollmächtigten
unterzeichneten Stundenzettel müssen für jeden
Kalendertag getrennt ausgefüllt sein und sind der
Fachbauleitung wöchentlich in zweifacher Fertigung zur
Anerkennung vorzulegen.

Nachträglich vorgelegte Stundenzettel werden nicht
anerkannt.

**10.3.1 Obermonteur**
*** Bedarfsposition ohne GB
Menge: 20,000 h

**10.3.2 Monteur**
*** Bedarfsposition ohne GB
Menge: 20,000 h

#### Titel 10.4 Baustelleneinrichtung

*Hinweis*
Baustelleneinrichtung

Baubeleuchtung:
Die Wege auf der Baustelle (Treppenhaus und Tiefgarage)
werden entsprechend den Unfallverhütungsvorschriften
mit Wannenleuchtenmontage mittels Kabelbinder
beleuchtet. Hierfür sind dementsprechend genug Leuchten
vorzusehen. Die Einbringung der Leuchten erfolgt vor
Beginn der Bauarbeiten. Die Leuchten werden zentral
geschaltet mit einem Aufputz-Wippschalter.

Für die gesamte Bauzeit.

**10.4.1 Baustromverteiler Anschlussverteilerschrank**
*** Bedarfsposition ohne GB
Baustromverteiler DIN EN 61439-4 (VDE 0660-600-4), als
Anschlussverteilerschrank, Bedienung durch
elektrotechnischen Laien, mit Berührungsschutzabdeckung
DIN EN 50274 (VDE 0660-514), Zählerplatz nach den
Technischen Anschlussbedingungen
des zuständigen VNB, Anzahl der Zählerfelder '1' St,
Gehäuse aus verzinktem Stahl, pulverbeschichtet,
Schutzklasse I, Bemessungsstrom I Index nA tiefgestellt
'63' A Bemessungsbetriebsspannung 230/400 V AC,
Bemessungsbelastungsfaktor '0,8', Freiluftaufstellung
ungeschützt, Schutzart IP 44 DIN EN 60529 (VDE 0470-1),
 Schutzart IK10 DIN EN 50102, DIN EN 62262 (VDE 0470-
100), min. Umgebungstemperatur '-25' Grad C,
max. Umgebungstemperatur '40' Grad C,
max. Umgebungstemperatur täglicher Mittelwert '35'
Grad C, max. relative Luftfeuchte bei einer Temperatur
von 40 Grad C '50' %, Verschmutzungsgrad 3 (schwer) DIN
EN
61010-1 (VDE 0411-1), Höhe über NN '2000' m, EMV-
Umgebung B Wohnbereiche,
geschlossene Bauform, generelle Erweiterung der
Verteil- und Endstromkreise nach Abschaltung, Anlage
ortsveränderbar, Standmontage, einschl. Rohrgestell,
aufbauen, Bestückung mit nachstehender
Stromkreisausrüstungen:

Endstromkreis für Baustromverteiler,
Bemessungsfehlerstrom 30 mA, 4-polig, verdrahtet auf
1 x CEE-Steckdose 32 A, 5-polig, 6h,
1 x CEE-Steckdose 16 A, 5-polig, 6h,
3 x Schukosteckdosen.
Menge: 1,000 St

**10.4.2 Baustromprüfung**
*** Bedarfsposition ohne GB
Baustromprüfung im Rhythmus alle 4 Wochen für die
gesamte Bauzeit.
Menge: 1,000 Psch

**10.4.3 Aufputz-Aus-/Wechselschalter**
Wippschalter 10 AX 250 V ~
mit Federklemmen für starre Leiter bis 2,5 mm²
Verbindungsklemmen nach DIN VDE 0632 (EN 60 669)
Schalter in AUS-Stellung. Der Schutzgrad IP 44 ist
gewährleistet. Material: Duroplast
Ausführung: Universal Aus-Wechsel
liefern, montieren und mit sämtlichem Zubehör und
Kleinteilen betriebsfertig montieren sowie Abbau nach
Fertigstellung des Bauvorhabens.
Menge: 4,000 St

**10.4.4 Verbindungsdosen**
Verbindungsdosen ca. 85 x 85 x 37 mm
Verbindungsdose nach DIN EN 60670 (VDE 0606),
12 Einführungen, 3 Bodeneinführungen, komplett mit
Lochwerkzeug und Verschlussstopfen, mit außenliegenden
Befestigungsstellen.

liefern, montieren und mit sämtlichem Zubehör und
Kleinteilen betriebsfertig montieren sowie Abbau nach
Fertigstellung des Bauvorhabens.
Menge: 10,000 St

**10.4.5 Wannenleuchte, T8 1x58 W**
Leuchte höherer Schutzart; Gehäuse aus
glasfaserverstärktem Polyester, mit
alterungsbeständiger Gummidichtung im umlaufenden Rand,
Wannenclipse aus Kunststoff, mit schutzartgerechten
Leitungseinführungen je Stirnseite; Gehäusefarbe
kieselgrau RAL 7032; gespritzte Polycarbonatwanne mit
fein mattierter Innenstruktur und Längsrillen;
Elektrischer Anschluss über 3-polige Anschlussklemme in
Steckkontakt-Technik. Eine Durchgangsverdrahtung der
Leuchten ist nur mittels wärmebeständiger Leitungen
zulässig.

Abmessungen LxBxH/DxH (mm): ca. 1583 x 111 x 110
Bestückung: Geeignet für Bestückung: T8 1x58W G13
Betriebsgerät: EVG standard (1 Stück)
Systemleistung (W): ca. 55
Energieeffizienzklasse: A
Energieeffizienzklasse CELMA EEI: A2
Stoßfestigkeitsgrad-IK: IK03
Prüfzeichen: IP 44, Schutzklasse I, Glühdrahtprüfung
850°C, Schlagfestigkeit 0,35J, ENEC10 VDE, F, D,
DIN10500/Food, Indoor, CE

liefern montieren und komplett verkabelt mit sämtlichem
Zubehör und Kleinteilen betriebsfertig montiert.
Sowie Abbau nach Fertigstellung des Bauvorhabens.
Inkl. Leuchtmittel.
Menge: 20,000 St

**10.4.6 Steckdosenverteiler**
Anschlusskleinverteiler Baustellen -

Anschlusskleinverteiler mit
allstromsensitivem FI-Schutzschalter, bestückt mit je:
6 Schukosteckdosen 16 A einschließlich Anschlussleitung
( bis zu 50 m 5x2,5 qmm ) Miet- und Leihpreis üer die
gesamte Bauzeit (ca. 20 Monate). In den Preis ist das
2-fache umplatzieren, sowie die Demontage mit
einzukalkulieren.
Menge: 2,000 St

**10.4.7 Leuchtmittel-Ersatzbestückung T8 1x58 W**
*** Bedarfsposition ohne GB
einschl. Öffnen und Schließen der Leuchte, liefern und
mit sämtlichem Zubehör und Kleinteilen betriebsfertig
montieren.
Menge: 4,000 St

**10.4.8 Schuko-Stecker, Vollgummi 16A**
Spritzwassergeschützter Stecker. Robuste Ausführung,
korrosionsgeschützt. Hohe Bruchfestigkeit.
liefern montieren und komplett verkabelt mit sämtlichem
Zubehör und Kleinteilen betriebsfertig montiert am
Kabel.
Menge: 2,000 St

**10.4.9 Drehstromstecker, 3x16A**
Spritzwassergeschützter Drehstromstecker. Robuste
Ausführung,
korrosionsgeschützt. Hohe Bruchfestigkeit.
liefern montieren und komplett verkabelt mit sämtlichem
Zubehör und Kleinteilen betriebsfertig montiert am
Kabel.
Menge: 2,000 St

**10.4.10 Gummischlauchleitung H07RN-F 3G1,5 mm²**
Gummischlauchleitung H07RN-F 3G1,5 provisorisch
verlegt, offene Verlegung, einschließlich
Befestigungsmaterial mittels Kabelbinder nach
Erfordernis.
Menge: 300,000 m

**10.4.11 Gummischlauchleitung H07RN-F 5G16 mm²**
*** Bedarfsposition ohne GB
Gummischlauchleitung H07RN-F 5G16 provisorisch
verlegt, offene Verlegung, einschließlich
Befestigungsmaterial (Kabelbinder /
Befestigungsschlaufen) nach Erfordernis.
Menge: 30,000 m

USt %: 19,00
